# Porte métallique pour accès de véhicules, sur la clôture provisoire d'un terrain

- Propriété du fichier: CYPE Ingenieros S.A.
- Format: FIEBDC-3/2016
- Logiciel: Générateur de prix de la construction. CYPE Ingenieros, S.A.
- Date: 25/06/2024
- Zone géographique: Algérie
- Devise: DZD
- Coûts indirects: 3 %
- Frais généraux: 13 %
- Bénéfice: 6 %
- TVA: 19 %

## S Sécurité et santé

### SC Équipements de protection collective

#### SCR Clôture provisoire de parcelle

**SCR040** U Porte métallique pour accès de véhicules, sur la clôture provisoire d'un terrain.
Porte pour accès de véhicules de tôle en acier galvanisé, de deux vantaux, de 4,0x2,0 m, avec languettes pour cadenas et ferrures de fermeture au sol, mise en place dans une clôture provisoire de terrain, fixée à l'aide de poteaux du même matériau, ancrés au terrain avec des dés en béton BCN: CPJ-CEM II/A 32,5 - P - B 20 - 15/25 - E: 1 - NA - P 18-305, amortissable en 5 utilisations.
Critère pour le métré: Nombre d'unités prévues, selon Plan général de coordination en matière de sécurité et de protection de la santé.
Critère pour le mémoire: On mesurera le nombre d'unités réellement mises en place selon spécifications d'Étude ou d'Étude Basique de Sécurité et Santé.

| Code | U | Désignation | Quantité | Prix | Montant |
|---|---|---|---|---|---|
| mt50spv011h | U | Porte d'accès de véhicules en tôle d'acier galvanisé, à deux vantaux, de 4,0x2,0 m, avec languettes pour cadenas et ferrures de fermeture au sol, fixée avec des poteaux de même matériau. (matériau) | 0.2 | 122158.95 | 24431.790 |
| mt10hmf040qaeg | m³ | Béton non armé prêt à l'emploi BCN: CPJ-CEM II/A 32,5 - P - B 20 - 15/25 - E: 1 - NA - P 18-305. (matériau) | 0.25 | 11824.06 | 2956.015 |
| mo119 | h | Compagnon professionnel III/CP2 Sécurité et Santé. (main-d'œuvre) | 0.626 | 698.09 | 437.004 |
| mo120 | h | Ouvrier Sécurité et Santé. (main-d'œuvre) | 0.626 | 502.77 | 314.734 |
| % | % | Frais de chantier des unités d'ouvrage | 2 % | 28139.543 | 562.791 |
|  |  | Coûts directs |  |  | 28702.334 |

Déchets:
- pose: mt50spv011h; facteur de déchet 0.0053
- pose: mt10hmf040qaeg Béton non armé prêt à l'emploi BCN: CPJ-CEM II/A 32,5 - P - B 20 - 15/25 - E: 1 - NA - P 18-305; facteur de déchet 0.00140846

## Ressources

**mt50spv011h** U Porte d'accès de véhicules en tôle d'acier galvanisé
Données techniques: Coût énergétique 2011.875 MJ; Émission de CO2 204.992 kg; Code CED 17 04 05; Masse de l'élément 80 kg; Volume 0.038095 m3
Déchets:
- emballage: re170203 Plastique. (composant de déchet); quantité 0.04 kg; Code CED 17 02 03; Masse de l'élément 1 kg; Volume 0.001667 m3

**mt10hmf040qaeg** m³ Béton non armé prêt à l'emploi BCN: CPJ-CEM II/A 32,5 - P - B 20 - 15/25 - E: 1 - NA - P 18-305
Données techniques: Coût énergétique 1840.000 MJ; Émission de CO2 230.000 kg; Code CED 17 01 01; Masse de l'élément 2300 kg; Volume 1.533333 m3
