# Transport d'une cabine préfabriquée

- Propriété du fichier: CYPE Ingenieros S.A.
- Format: FIEBDC-3/2016
- Logiciel: Générateur de prix de la construction. CYPE Ingenieros, S.A.
- Date: 25/06/2024
- Zone géographique: Algérie
- Devise: DZD
- Coûts indirects: 3 %
- Frais généraux: 13 %
- Bénéfice: 6 %
- TVA: 19 %

## S Sécurité et santé

### SP Installations provisoires d'hygiène et de bien-être

#### SPC Cabines (location/construction/adaptation des locaux)

**SPC090** U Transport d'une cabine préfabriquée.
Transport d'une cabine préfabriquée de chantier, jusqu'à une distance maximale de 200 km.
Inclut: Décharge et récupération postérieur du module avec un camion grue.
Critère pour le métré: Nombre d'unités prévues, selon Plan général de coordination en matière de sécurité et de protection de la santé.
Critère pour le mémoire: On mesurera le nombre d'unités réellement transportées selon spécifications d'Étude ou d'Étude Basique de Sécurité et Santé.

| Code | U | Désignation | Quantité | Prix | Montant |
|---|---|---|---|---|---|
| mt50cas060 | U | Transport d'une cabine préfabriquée de chantier, livraison et retrait. (matériau) | 1 | 27891.05 | 27891.050 |
| mo120 | h | Ouvrier Sécurité et Santé. (main-d'œuvre) | 1.063 | 502.77 | 534.445 |
| % | % | Frais de chantier des unités d'ouvrage | 2 % | 28425.495 | 568.510 |
|  |  | Coûts directs |  |  | 28994.005 |
