# Bordure de pointes de traverses en bois

- Propriété du fichier: CYPE Ingenieros S.A.
- Format: FIEBDC-3/2016
- Logiciel: Générateur de prix de la construction. CYPE Ingenieros, S.A.
- Date: 25/06/2024
- Zone géographique: Algérie
- Devise: DZD
- Coûts indirects: 3 %
- Frais généraux: 13 %
- Bénéfice: 6 %
- TVA: 19 %

## V Voiries

### VB Bordures et rigoles

#### VBB Bois

**VBB030** m Bordure de pointes de traverses en bois.
Réalisation d'une bordure et d'une limite de revêtement avec des pointes de traverses en bois de pin, de 20x10 cm et 35 cm de hauteur, traité en autoclave avec des sels hydrosolubles, avec classe d'emploi 4 selon NF EN 335, enfoncées dans le terrain, dépassant de 15 cm du sol. Comprend l'implantation, l'excavation manuelle du terrain, la sélection et la coupe des traverses, le remblayage et le compactage du terrain contigu au bord déjà placé et la suppression et le nettoyage du matériau excédant.
Inclut: Implantation. Excavation et préparation du terrain. Présentation, aplomb et nivellement. Enfoncement des pointes de traverses dans le terrain. Remplissage de la tranchée et compactage du terrain. Suppression et nettoyage du matériau excédant.
Critère pour le métré: Longueur mesurée selon documentation graphique du Projet.
Critère pour le mémoire: On mesurera la longueur réellement exécutée selon les spécifications du Projet.

| Code | U | Désignation | Quantité | Prix | Montant |
|---|---|---|---|---|---|
| mt18bma010b | m | Traverse en bois de pin, de 20x10 cm, traité en autoclave avec des sels hydrosolubles, avec classe d'emploi 4 selon NF EN 335. (matériau) | 1.785 | 919.94 | 1642.093 |
| mo041 | h | Compagnon professionnel III/CP2 VRD espaces publics. (main-d'œuvre) | 0.626 | 698.09 | 437.004 |
| mo087 | h | Ouvrier professionnel II/OP VRD espaces publics. (main-d'œuvre) | 1.001 | 521.84 | 522.362 |
| % | % | Frais de chantier des unités d'ouvrage | 2 % | 2601.459 | 52.029 |
|  |  | Coûts directs |  |  | 2653.488 |

Déchets:
- pose: mt18bma010b; facteur de déchet 0.00992418

## Ressources

**mt18bma010b** m Traverse en bois de pin
Données techniques: Coût énergétique 682.250 MJ; Émission de CO2 -20.778 kg; Code CED 17 02 01; Masse de l'élément 11 kg; Volume 0.01 m3
Déchets:
- emballage: re170203 Plastique. (composant de déchet); quantité 0.003 kg; Code CED 17 02 03; Masse de l'élément 1 kg; Volume 0.001667 m3
