# Revêtement sportif en gazon synthétique

- Propriété du fichier: CYPE Ingenieros S.A.
- Format: FIEBDC-3/2016
- Logiciel: Générateur de prix de la construction. CYPE Ingenieros, S.A.
- Date: 18/09/2024
- Zone géographique: Algérie
- Devise: DZD
- Coûts indirects: 3 %
- Frais généraux: 13 %
- Bénéfice: 6 %
- TVA: 19 %

## V Voiries

### VO Pistes sportives

#### VOP En gazon synthétique

**VOP010** m² Revêtement sportif en gazon synthétique.
Revêtement sportif pour terrain multisport, constitué de gazon synthétique, couleur verte, composé de mèches droites préfibrillées de 3/16" de fibre 100% polyéthylène résistant aux rayons UV, 5000 décitex, 110 microns d'épaisseur, tissées sur base avec double couche de polypropylène renforcée avec une couche de feutre, avec thermofixation et scellement avec latex à base d'un copolymère d'acétate de vinyle éthylène, de 17 mm de hauteur de poil, 19 mm de hauteur totale de moquette, 2065 g/m² et 40000 mèches/m², avec lignes de jeu de gazon synthétique, couleur blanche, bande d'union de géotextile de polypropylène, de 300 mm de largeur et adhésif en polyuréthane bicomposant, lestage avec 18 kg/m² de granulats siliceux, de granulométrie comprise entre 0,4 et 0,8 mm.
Critère d'évaluation économique: Le prix ne comprend pas la surface base.
Inclut: Implantation des dimensions de la piste sportive. Mise en place du gazon synthétique. Implantation, marquage et coupe des lignes de jeu. Mise en place du gazon synthétique pour les lignes de jeu. Lestage de la surface.
Critère pour le métré: Surface mesurée en projection horizontale, selon documentation graphique du Projet.
Critère pour le mémoire: On mesurera, en projection horizontale, la surface réellement exécutée selon les spécifications du Projet.

| Code | U | Désignation | Quantité | Prix | Montant |
|---|---|---|---|---|---|
| mt47cit201b | m² | Gazon synthétique, couleur verte, composé de mèches droites préfibrillées de 3/16" de fibre 100% polyéthylène résistant aux rayons UV, 5000 décitex, 110 microns d'épaisseur, tissées sur base avec double couche de polypropylène renforcée avec une couche de feutre, avec thermofixation et scellement avec latex à base d'un copolymère d'acétate de vinyle éthylène, de 17 mm de hauteur de poil, 19 mm de hauteur totale de moquette, 2065 g/m² et 40000 mèches/m², fourni en rouleaux. (matériau) | 1.03 | 2022.97 | 2083.659 |
| mt47cit202b | m² | Gazon synthétique, couleur blanche, fourni en rouleaux, pour lignes de jeu. (matériau) | 0.2 | 123.28 | 24.656 |
| mt47cit260a | kg | Adhésif en polyuréthane bicomposant. (matériau) | 0.18 | 521.3 | 93.834 |
| mt47cit250a | m | Bande d'union de géotextile de polypropylène, de 300 mm de largeur, pour terrains de padel ou de tennis, en gazon synthétique, fournie en rouleaux. (matériau) | 0.4 | 127.97 | 51.188 |
| mt47cit004a | kg | Granulats siliceux, de granulométrie comprise entre 0,4 et 0,8 mm, fournis en sacs. (matériau) | 18 | 17.61 | 316.980 |
| mq07cel010 | h | Chariot élévateur diesel à double traction de 8 t. (matériel) | 0.002 | 2708.59 | 5.417 |
| mo041 | h | Compagnon professionnel III/CP2 VRD espaces publics. (main-d'œuvre) | 0.144 | 698.09 | 100.525 |
| mo087 | h | Ouvrier professionnel II/OP VRD espaces publics. (main-d'œuvre) | 0.144 | 521.84 | 75.145 |
| % | % | Frais de chantier des unités d'ouvrage | 2 % | 2751.404 | 55.028 |
|  |  | Coûts directs |  |  | 2806.432 |

Déchets:
- pose: mt47cit201b; facteur de déchet 0.022
- pose: mt47cit202b Gazon synthétique, couleur blanche, fourni en rouleaux, pour lignes de jeu; facteur de déchet 0.022
- pose: mt47cit260a Adhésif en polyuréthane bicomposant; facteur de déchet 0.040716
- pose: mt47cit250a; facteur de déchet 0.07
- pose: mt47cit004a Granulats siliceux, de granulométrie comprise entre 0,4 et 0,8 mm, fournis en sacs; facteur de déchet 0.009

## Ressources

**mt47cit201b** m² Gazon synthétique
Données techniques: Coût énergétique 204.901 MJ; Émission de CO2 10.173 kg; Code CED 17 02 03; Masse de l'élément 2.065 kg; Volume 0.003442 m3
Déchets:
- emballage: re170203 Plastique. (composant de déchet); quantité 0.05 kg; Code CED 17 02 03; Masse de l'élément 1 kg; Volume 0.001667 m3

**mt47cit202b** m² Gazon synthétique, couleur blanche, fourni en rouleaux, pour lignes de jeu
Données techniques: Coût énergétique 215.655 MJ; Émission de CO2 10.707 kg; Code CED 17 02 03; Masse de l'élément 2.176 kg; Volume 0.003627 m3
Déchets:
- emballage: re170203 Plastique; quantité 0.05 kg

**mt47cit260a** kg Adhésif en polyuréthane bicomposant
Données techniques: Coût énergétique 144.471 MJ; Émission de CO2 7.014 kg; Code CED 17 09 04; Masse de l'élément 1 kg; Volume 0.000667 m3
Déchets:
- emballage: re170203 Plastique; quantité 0.003 kg

**mt47cit250a** m Bande d'union de géotextile de polypropylène
Données techniques: Coût énergétique 10.656 MJ; Émission de CO2 0.341 kg; Code CED 17 06 04; Masse de l'élément 0.09 kg; Volume 0.00015 m3
Déchets:
- emballage: re170203 Plastique; quantité 0.001 kg

**mt47cit004a** kg Granulats siliceux, de granulométrie comprise entre 0,4 et 0,8 mm, fournis en sacs
Données techniques: Coût énergétique 0.559 MJ; Émission de CO2 0.028 kg; Code CED 01 04 08; Masse de l'élément 1 kg; Volume 0.000667 m3
Déchets:
- emballage: re170203 Plastique; quantité 0.005 kg
