# Peinture plastique sur pistes cyclables

- Propriété du fichier: CYPE Ingenieros S.A.
- Format: FIEBDC-3/2016
- Logiciel: Générateur de prix de la construction. CYPE Ingenieros, S.A.
- Date: 08/11/2024
- Zone géographique: Algérie
- Devise: DZD
- Coûts indirects: 3 %
- Frais généraux: 13 %
- Bénéfice: 6 %
- TVA: 19 %

## V Voiries

### VS Signalisation routière

#### VSH Signalisation horizontale

**VSH080** m² Peinture plastique sur pistes cyclables.
Application manuelle de deux couches de peinture plastique, antidérapante, couleur rouge, finition satiné, texture lisse, la première couche diluée avec 20% d'eau et la suivante diluée avec 5% d'eau ou non diluée, (rendement: 0,1 l/m² chaque couche); sur pistes cyclables.
Inclut: Préparation et nettoyage préalable du support. Préparation du mélange. Application d'une couche de fond et une couche de finition.
Critère pour le métré: Surface mesurée selon documentation graphique du Projet.
Critère pour le mémoire: On mesurera la surface réellement exécutée selon les spécifications du Projet.

| Code | U | Désignation | Quantité | Prix | Montant |
|---|---|---|---|---|---|
| mt27pii060n | l | Peinture plastique, à base de résines acryliques, couleur rouge, finition satinée, texture lisse, antidérapante; à appliquer à la brosse, au rouleau ou au pistolet. (matériau) | 0.2 | 1496.42 | 299.284 |
| mo038 | h | Compagnon professionnel III/CP2 peintre. (main-d'œuvre) | 0.1 | 700.68 | 70.068 |
| mo076 | h | Ouvrier professionnel II/OP peintre. (main-d'œuvre) | 0.1 | 523.78 | 52.378 |
| % | % | Frais de chantier des unités d'ouvrage | 2 % | 421.730 | 8.435 |
|  |  | Coûts directs |  |  | 430.165 |

Déchets:
- pose: mt27pii060n; facteur de déchet 0.0275

## Ressources

**mt27pii060n** l Peinture plastique
Données techniques: Coût énergétique 25.690 MJ; Émission de CO2 1.310 kg; Code CED 08 01 11; Masse de l'élément 1.36 kg; Volume 0.001511 m3
Déchets:
- emballage: re170203 Plastique. (composant de déchet); quantité 0.032 kg; Code CED 17 02 03; Masse de l'élément 1 kg; Volume 0.001667 m3
