# Tube en fonte ductile

- Propriété du fichier: CYPE Ingenieros S.A.
- Format: FIEBDC-3/2016
- Logiciel: Générateur de prix de la construction. CYPE Ingenieros, S.A.
- Date: 18/09/2024
- Zone géographique: Algérie
- Devise: DZD
- Coûts indirects: 3 %
- Frais généraux: 13 %
- Bénéfice: 6 %
- TVA: 19 %

## X Réseaux divers

### XD Distribution d'eau

#### XDP Eau potable

**XDP010** m Tube en fonte ductile.
Tube en fonte ductile pour assemblage par emboîtement, avec joint élastomère standard, de 500 mm de diamètre nominal. Comprend les joints en caoutchouc et le lubrifiant pour montage.
Critère d'évaluation économique: Le prix comprend les équipements, la machinerie et les matériels nécessaires pour le déplacement et la disposition des éléments sur chantier.
Inclut: Implantation du parcours de la tuyauterie. Descente et mise en place des tubes dans le fond de la tranchée. Montage, connexion et contrôle de son bon fonctionnement.
Critère pour le métré: Longueur mesurée selon documentation graphique du Projet.
Critère pour le mémoire: On mesurera la longueur réellement exécutée selon les spécifications du Projet.

| Code | U | Désignation | Quantité | Prix | Montant |
|---|---|---|---|---|---|
| mt37tfd010la | m | Tube en fonte ductile pour assemblage par emboîtement, avec joint élastomère standard, de 500 mm de diamètre nominal, selon NF EN 545. (matériau) | 1 | 23335.99 | 23335.990 |
| mt11ade100a | kg | Lubrifiant pour union via un joint élastique de tubes et d'accessoires. (matériau) | 0.01 | 2585.23 | 25.852 |
| mq04cag010a | h | Camion grue jusqu'à 6 t de charge maximale. (matériel) | 0.022 | 5451.36 | 119.930 |
| mo008 | h | Compagnon professionnel III/CP2 plombier. (main-d'œuvre) | 0.063 | 717.33 | 45.192 |
| mo107 | h | Ouvrier professionnel II/OP plombier. (main-d'œuvre) | 0.063 | 520.85 | 32.814 |
| % | % | Frais de chantier des unités d'ouvrage | 2 % | 23559.778 | 471.196 |
|  |  | Coûts directs |  |  | 24030.974 |
