# Clapet de non retour

- Propriété du fichier: CYPE Ingenieros S.A.
- Format: FIEBDC-3/2016
- Logiciel: Générateur de prix de la construction. CYPE Ingenieros, S.A.
- Date: 25/06/2024
- Zone géographique: Algérie
- Devise: DZD
- Coûts indirects: 3 %
- Frais généraux: 13 %
- Bénéfice: 6 %
- TVA: 19 %

## X Réseaux divers

### XD Distribution d'eau

#### XDP Eau potable

**XDP090** U Clapet de non retour.
Clapet de non retour en laiton à visser de 3". Comprend les éléments de montage et les accessoires nécessaires à son bon fonctionnement.
Inclut: Implantation. Mise en place. Connexion et contrôle de son bon fonctionnement.
Critère pour le métré: Nombre d'unités prévues, selon documentation graphique du Projet.
Critère pour le mémoire: On mesurera le nombre d'unités réellement exécutées selon les spécifications du Projet.

| Code | U | Désignation | Quantité | Prix | Montant |
|---|---|---|---|---|---|
| mt37svr010h | U | Clapet de non retour en laiton à visser de 3". (matériau) | 1 | 9479.36 | 9479.360 |
| mt37www010 | U | Produits complémentaires pour installations de plomberie. (matériau) | 1 | 172.58 | 172.580 |
| mo008 | h | Compagnon professionnel III/CP2 plombier. (main-d'œuvre) | 0.25 | 717.33 | 179.333 |
| mo107 | h | Ouvrier professionnel II/OP plombier. (main-d'œuvre) | 0.25 | 520.85 | 130.213 |
| % | % | Frais de chantier des unités d'ouvrage | 2 % | 9961.486 | 199.230 |
|  |  | Coûts directs |  |  | 10160.716 |

## Ressources

**mt37svr010h** U Clapet de non retour en laiton à visser de 3"
Données techniques: Coût énergétique 2386.045 MJ; Émission de CO2 160.305 kg
Déchets:
- emballage: re150101 Emballages en papier et en carton. (composant de déchet); quantité 0.072 kg; Code CED 15 01 01; Masse de l'élément 1 kg; Volume 0.001333 m3
