# Robinetterie mitigeur pour lavabo

- Propriété du fichier: CYPE Ingenieros S.A.
- Format: FIEBDC-3/2016
- Logiciel: Générateur de prix de la construction. CYPE Ingenieros, S.A.
- Date: 30/10/2025
- Zone géographique: Algérie
- Devise: DZD
- Coûts indirects: 3 %
- Frais généraux: 13 %
- Bénéfice: 6 %
- TVA: 19 %

## T Équipements techniques

### TB Équipements sanitaires

#### TBL Lavabos

**TBL020** U Robinetterie mitigeur pour lavabo.
Robinetterie mitigeur constituée de robinet mitigeur sur plan pour lavabo, série Karim Due, modèle 88944000 "GALINDO", en laiton, finition chromée, avec cartouche céramique, mousseur et avec écoulement automatique. Comprend éléments de connexion, flexibles d'alimentation de 3/8" de diamètre et 450 mm de longueur, clapet de non retour et deux vannes de passage.
Inclut: Implantation. Mise en place. Connexion. Contrôle de son bon fonctionnement.
Critère pour le métré: Nombre d'unités prévues, selon documentation graphique du Projet.
Critère pour le mémoire: On mesurera le nombre d'unités réellement mises en place selon les spécifications du Projet.

| Code | U | Désignation | Quantité | Prix | Montant |
|---|---|---|---|---|---|
| mt31gma020Bak | U | Robinet mitigeur sur plan pour lavabo, série Karim Due, modèle 88944000 "GALINDO", en laiton, finition chromée, avec cartouche céramique, mousseur et avec écoulement automatique, y compris éléments de connexion, flexibles d'alimentation de 3/8" de diamètre et 450 mm de longueur, clapet de non retour et deux vannes de passage; NF EN 200. (matériau) | 1 | 23728.12 | 23728.120 |
| mt37www010 | U | Matériel auxiliaire pour installations de plomberie. (matériau) | 1 | 169.68 | 169.680 |
| mo008 | h | Compagnon professionnel III/CP2 plombier. (main-d'œuvre) | 0.644 | 751.66 | 484.069 |
| % | % | Frais de chantier des unités d'ouvrage | 2 % | 24381.869 | 487.637 |
|  |  | Coûts directs |  |  | 24869.506 |

## Ressources

**mt31gma020Bak** U Robinet mitigeur sur plan pour lavabo
Données techniques: Coût énergétique 210.741 MJ; Émission de CO2 14.219 kg
Déchets:
- emballage: re150101 Emballages en papier et en carton. (composant de déchet); quantité 0.074 kg; Code CED 15 01 01; Masse de l'élément 1 kg; Volume 0.001333 m3
