# Isolation thermique par l'intérieur dans des combles perdus

- Propriété du fichier: CYPE INGENIEROS, S.A.
- Format: FIEBDC-3/2002
- Zone géographique: Algérie
- Devise: DZD
- Coûts indirects: 3.00 %
- Frais généraux: 13.00 %
- Bénéfice: 6.00 %
- TVA: 19.00 %

## F Aménagements et finitions

### FI Isolations intérieures

#### FIR Toitures inclinées

**FIR010** m² Isolation thermique par l'intérieur dans des combles perdus.
Isolation thermique par l'intérieur dans des combles perdus, avec matelas léger en laine de verre, IBR Nu "ISOVER", de 120 mm d'épaisseur, selon NF EN 13162, résistance thermique 2,7 m²K/W, conductivité thermique 0,044 W/(mK). Mise en place: bord à bord, simplement appuyé. Comprend le ruban autoadhésif pour le scellement des joints.
Inclut: Nettoyage du plancher. Découpe et ajustement de l'isolant. Mise en place de l'isolant.
Critère pour le métré: Surface mesurée selon documentation graphique du Projet.
Critère pour le mémoire: On mesurera la surface réellement exécutée selon les spécifications du Projet.

| Code | U | Désignation | Quantité | Prix | Montant |
|---|---|---|---|---|---|
| mt16lvi010acg | m² | Matelas léger en laine de verre, IBR Nu "ISOVER", de 120 mm d'épaisseur, selon NF EN 13162, résistance thermique 2,7 m²K/W, conductivité thermique 0,044 W/(mK), Euroclasse A1 de réaction au feu selon NF EN 13501-1, capacité d'absorption d'eau à court terme <=1 kg/m² et coefficient de résistance à la diffusion de la vapeur d'eau 1. (matériau) | 1.100 | 1159.36 | 1275.30 |
| mt16aaa030 | m | Ruban autoadhésif pour le scellement des joints. (matériau) | 1.000 | 59.45 | 59.45 |
| mo054 | h | Compagnon professionnel III/CP2 poseur d'isolants rigides ou flexibles. (main-d'œuvre) | 0.085 | 717.33 | 60.97 |
| mo101 | h | Ouvrier professionnel II/OP poseur d'isolants rigides ou flexibles. (main-d'œuvre) | 0.085 | 521.84 | 44.36 |
| % | % | Frais de chantier des unités d'ouvrage | 2 % | 1440.08 | 28.80 |
|  |  | Coûts directs |  |  | 1468.88 |
