# Faux plafond démontable, pour usage industriel, de panneaux en laine de verre

- Propriété du fichier: CYPE INGENIEROS, S.A.
- Format: FIEBDC-3/2002
- Zone géographique: Algérie
- Devise: DZD
- Coûts indirects: 3.00 %
- Frais généraux: 13.00 %
- Bénéfice: 6.00 %
- TVA: 19.00 %

## F Aménagements et finitions

### FL Revêtements de plafonds

#### FLI Plafonds suspendus démontables, en fibres minérales

**FLI020** m² Faux plafond démontable, pour usage industriel, de panneaux en laine de verre.
Faux plafond suspendu démontable, pour usage industriel, situé à une hauteur inférieure à 4 m, constitué de: OSSATURE: ossature apparente H 50, comprenant profilés primaires et secondaires, suspendus du plancher ou de l'élément porteur avec des tiges et des crochets; PANNEAUX: panneaux autoportants en laine de verre panneau Alumisol "ISOVER", constitué de modules de 1200x1200x50 mm, finition en relief de couleur couleur aluminium, recouverts avec un complexe décoratif en papier kraft, aluminium et polyéthylène. Comprend les cornières, les fixations pour l'ancrage des profilés et les accessoires de montage.
Inclut: Implantation des axes de l'ossature modulaire. Nivellement et fixation des profilés périmétriques. Implantation des profilés primaires de l'ossature. Signalisation des points d'ancrage au plancher ou à l'élément support. Nivellement et suspension des profilés primaires et secondaires de l'ossature. Découpe des panneaux. Mise en place des panneaux. Résolution des rencontres et des points singuliers.
Critère pour le métré: Surface mesurée entre les parements, selon documentation graphique du Projet, sans déduire les trémies pour les installations.
Critère pour le mémoire: On mesurera la surface réellement exécutée selon les spécifications du Projet, sans décompter les trémies pour les installations.

| Code | U | Désignation | Quantité | Prix | Montant |
|---|---|---|---|---|---|
| mt16pai020aaac | m² | Panneau autoportant en laine de verre panneau Alumisol "ISOVER", constitué de modules de 1200x1200x50 mm, finition en relief de couleur couleur aluminium, recouvert avec un complexe décoratif en papier kraft, aluminium et polyéthylène, selon NF EN 13162, pour ossature apparente H 50, résistance thermique 1,45 m²K/W, conductivité thermique 0,034 W/(mK), Euroclasse B-s1, d0 de réaction au feu selon NF EN 13501-1. (matériau) | 1.020 | 3151.09 | 3214.11 |
| mt12pai100a | m | Profilé primaire H-50 "ISOVER", en acier galvanisé laminé. (matériau) | 0.450 | 360.66 | 162.30 |
| mt12pai100c | m | Profilé secondaire TR-30 "ISOVER", en acier galvanisé laminé. (matériau) | 0.450 | 216.40 | 97.38 |
| mt12pai100b | m | Profil d'arrêt U-50 "ISOVER", en acier galvanisé laminé. (matériau) | 0.400 | 276.51 | 110.60 |
| mt12fac020b | U | Tige métallique en acier galvanisé de 6 mm de diamètre. (matériau) | 2.000 | 38.47 | 76.94 |
| mt12fac050 | U | Accessoires pour l'installation de faux plafonds démontables. (matériau) | 0.200 | 193.55 | 38.71 |
| op00fre010 |  | Fraiseuse. | 1.000 | 0.00 | 0.00 |
| op00ato010 |  | Tournevis. | 1.000 | 0.00 | 0.00 |
| mo015 | h | Compagnon professionnel III/CP2 monteur de faux plafonds en plaques de plâtre. (main-d'œuvre) | 0.227 | 717.33 | 162.83 |
| mo082 | h | Ouvrier professionnel II/OP monteur de faux plafonds en plaques de plâtre. (main-d'œuvre) | 0.227 | 521.84 | 118.46 |
| % | % | Frais de chantier des unités d'ouvrage | 2 % | 3981.33 | 79.63 |
|  |  | Coûts directs |  |  | 4060.96 |
