# Isolation thermique sous plancher, avec des laines minérales

- Propriété du fichier: CYPE Ingenieros S.A.
- Format: FIEBDC-3/2016
- Logiciel: Générateur de prix de la construction. CYPE Ingenieros, S.A.
- Date: 25/06/2024
- Zone géographique: Algérie
- Devise: DZD
- Coûts indirects: 3 %
- Frais généraux: 13 %
- Bénéfice: 6 %
- TVA: 19 %

## F Aménagements et finitions

### FI Isolations intérieures

#### FIF Planchers

**FIF010** m² Isolation thermique sous plancher, avec des laines minérales.
Isolation thermique sous plancher, avec panneau semi-rigide en laine de roche TECH Slab 2.1 V2 "ISOVER", de 40 mm d'épaisseur, revêtu sur une de ses faces par un voile minéral noire, résistance thermique 0,93 m²K/W, conductivité thermique 0,043 W/(mK), densité 40 kg/m³, chaleur spécifique 840 J/kgK, coefficient d'absorption acoustique moyen 0,75 pour une fréquence de 500 Hz et coefficient de résistance à la diffusion de la vapeur d'eau 1,3. Mise en place: bord à bord, avec des fixations mécaniques.
Inclut: Nettoyage et préparation de la surface support. Implantation et découpe de l'isolant. Mise en place de l'isolant. Fixation de l'isolant.
Critère pour le métré: Surface mesurée selon documentation graphique du Projet.
Critère pour le mémoire: On mesurera la surface réellement exécutée selon les spécifications du Projet.

| Code | U | Désignation | Quantité | Prix | Montant |
|---|---|---|---|---|---|
| mt16lri060ke | m² | Panneau semi-rigide en laine de roche TECH Slab 2.1 V2 "ISOVER", selon NF EN 13162, revêtu sur une de ses faces par un voile minéral noire, de 40 mm d'épaisseur, conductivité thermique 0,043 W/(mK), densité 40 kg/m³, coefficient d'absorption acoustique moyen 0,75 pour une fréquence de 500 Hz et Euroclasse A1 de réaction au feu selon NF EN 13501-1. (matériau) | 1.05 | 1991.73 | 2091.317 |
| mt16aaa020ec | U | Fixation mécanique pour panneaux isolants de laine de roche, placés directement sur la surface support. (matériau) | 3 | 26.75 | 80.250 |
| % | % | Frais de chantier des unités d'ouvrage | 2 % | 2171.567 | 43.431 |
|  |  | Coûts directs |  |  | 2214.998 |

Déchets:
- pose: mt16lri060ke; facteur de déchet 0.0466875

## Ressources

**mt16lri060ke** m² Panneau semi-rigide en laine de roche TECH Slab 2.1 V2 "ISOVER"
Données techniques: Coût énergétique 94.842 MJ; Émission de CO2 2.518 kg; Code CED 17 06 04; Masse de l'élément 1.6 kg; Volume 0.002667 m3
Déchets:
- emballage: re170203 Plastique. (composant de déchet); quantité 0.025 kg; Code CED 17 02 03; Masse de l'élément 1 kg; Volume 0.001667 m3

**mt16aaa020ec** U Fixation mécanique pour panneaux isolants de laine de roche, placés directement sur la surface support
Données techniques: Coût énergétique 0.233 MJ; Émission de CO2 0.071 kg
Déchets:
- emballage: re150101 Emballages en papier et en carton. (composant de déchet); quantité 0.072 kg; Code CED 15 01 01; Masse de l'élément 1 kg; Volume 0.001333 m3
