# Isolation thermique par l'intérieur dans des combles perdus

- Propriété du fichier: CYPE Ingenieros S.A.
- Format: FIEBDC-3/2016
- Logiciel: Générateur de prix de la construction. CYPE Ingenieros, S.A.
- Date: 25/06/2024
- Zone géographique: Algérie
- Devise: DZD
- Coûts indirects: 3 %
- Frais généraux: 13 %
- Bénéfice: 6 %
- TVA: 19 %

## F Aménagements et finitions

### FI Isolations intérieures

#### FIR Toitures inclinées

**FIR010** m² Isolation thermique par l'intérieur dans des combles perdus.
Isolation thermique par l'intérieur dans des combles perdus, avec matelas léger en laine de verre, IBR Velo "ISOVER", revêtue sur une de ses faces avec un voile de verre qui augmente sa résistance à la traction, de 100 mm d'épaisseur, selon NF EN 13162, résistance thermique 2,25 m²K/W, conductivité thermique 0,044 W/(mK). Mise en place: bord à bord, simplement appuyé. Comprend le ruban autoadhésif pour le scellement des joints.
Inclut: Nettoyage du plancher. Découpe et ajustement de l'isolant. Mise en place de l'isolant.
Critère pour le métré: Surface mesurée selon documentation graphique du Projet.
Critère pour le mémoire: On mesurera la surface réellement exécutée selon les spécifications du Projet.

| Code | U | Désignation | Quantité | Prix | Montant |
|---|---|---|---|---|---|
| mt16lvi010abf | m² | Matelas léger en laine de verre, IBR Velo "ISOVER", revêtue sur une de ses faces avec un voile de verre qui augmente sa résistance à la traction, de 100 mm d'épaisseur, selon NF EN 13162, résistance thermique 2,25 m²K/W, conductivité thermique 0,044 W/(mK), Euroclasse A1 de réaction au feu selon NF EN 13501-1, capacité d'absorption d'eau à court terme <=1 kg/m² et coefficient de résistance à la diffusion de la vapeur d'eau 1. (matériau) | 1.1 | 1109.82 | 1220.802 |
| mt16aaa030 | m | Ruban autoadhésif pour le scellement des joints. (matériau) | 1 | 59.45 | 59.450 |
| mo054 | h | Compagnon professionnel III/CP2 poseur d'isolants rigides ou flexibles. (main-d'œuvre) | 0.085 | 717.33 | 60.973 |
| mo101 | h | Ouvrier professionnel II/OP poseur d'isolants rigides ou flexibles. (main-d'œuvre) | 0.085 | 521.84 | 44.356 |
| % | % | Frais de chantier des unités d'ouvrage | 2 % | 1385.581 | 27.712 |
|  |  | Coûts directs |  |  | 1413.293 |

Déchets:
- pose: mt16lvi010abf; facteur de déchet 0.048
- pose: mt16aaa030 Ruban autoadhésif pour le scellement des joints; facteur de déchet 0.07

## Ressources

**mt16lvi010abf** m² Matelas léger en laine de verre
Données techniques: Coût énergétique 158.645 MJ; Émission de CO2 7.755 kg; Code CED 17 06 04; Masse de l'élément 4 kg; Volume 0.006667 m3
Déchets:
- emballage: re170203 Plastique. (composant de déchet); quantité 0.024 kg; Code CED 17 02 03; Masse de l'élément 1 kg; Volume 0.001667 m3

**mt16aaa030** m Ruban autoadhésif pour le scellement des joints
Données techniques: Coût énergétique 0.339 MJ; Émission de CO2 0.017 kg; Code CED 17 06 04; Masse de l'élément 0.0025 kg; Volume 0.000004 m3
Déchets:
- emballage: re170203 Plastique; quantité 0.001 kg
