# Isolation thermique par l'intérieur dans des combles perdus

- Propriété du fichier: CYPE Ingenieros S.A.
- Format: FIEBDC-3/2016
- Logiciel: Générateur de prix de la construction. CYPE Ingenieros, S.A.
- Date: 25/06/2024
- Zone géographique: Algérie
- Devise: DZD
- Coûts indirects: 3 %
- Frais généraux: 13 %
- Bénéfice: 6 %
- TVA: 19 %

## F Aménagements et finitions

### FI Isolations intérieures

#### FIR Toitures inclinées

**FIR010** m² Isolation thermique par l'intérieur dans des combles perdus.
Isolation thermique par l'intérieur dans des combles perdus, avec mousse rigide de polyuréthane projetée "in situ", densité minimale 40 kg/m³, épaisseur moyenne minimale 60 mm.
Inclut: Nettoyage du plancher. Projection de la mousse de polyuréthane.
Critère pour le métré: Surface mesurée selon documentation graphique du Projet.
Critère pour le mémoire: On mesurera la surface réellement exécutée selon les spécifications du Projet.

| Code | U | Désignation | Quantité | Prix | Montant |
|---|---|---|---|---|---|
| mt16poc010j | m² | Mousse rigide de polyuréthane projetée "in situ", densité minimale 40 kg/m³, épaisseur moyenne minimale 60 mm, appliqué dans les toitures inclinées, selon NF EN 14315-1. (matériau) | 1.1 | 2501.05 | 2751.155 |
| mq08mpa030 | h | Matériel pour projection de produits isolants. (matériel) | 0.1 | 1648.64 | 164.864 |
| mo030 | h | Compagnon professionnel III/CP2 poseur d'isolants en vrac ou en mousse. (main-d'œuvre) | 0.21 | 698.09 | 146.599 |
| mo068 | h | Ouvrier professionnel II/OP poseur d'isolants en vrac ou en mousse. (main-d'œuvre) | 0.21 | 521.84 | 109.586 |
| % | % | Frais de chantier des unités d'ouvrage | 2 % | 3172.204 | 63.444 |
|  |  | Coûts directs |  |  | 3235.648 |

Déchets:
- pose: mt16poc010j; facteur de déchet 0.0124479

## Ressources

**mt16poc010j** m² Mousse rigide de polyuréthane projetée "in situ"
Données techniques: Coût énergétique 346.032 MJ; Émission de CO2 16.800 kg; Code CED 17 06 04; Masse de l'élément 2.4 kg; Volume 0.004 m3
