# Isolation thermique par l'intérieur dans des combles perdus

- Propriété du fichier: CYPE Ingenieros S.A.
- Format: FIEBDC-3/2016
- Logiciel: Générateur de prix de la construction. CYPE Ingenieros, S.A.
- Date: 25/06/2024
- Zone géographique: Algérie
- Devise: DZD
- Coûts indirects: 3 %
- Frais généraux: 13 %
- Bénéfice: 6 %
- TVA: 19 %

## F Aménagements et finitions

### FI Isolations intérieures

#### FIR Toitures inclinées

**FIR010** m² Isolation thermique par l'intérieur dans des combles perdus.
Isolation thermique par l'intérieur dans des combles perdus, avec panneau rigide en polystyrène expansé, à surface lisse et usinage latéral droit, de 90 mm d'épaisseur, résistance thermique 2,8 m²K/W, conductivité thermique 0,032 W/(mK). Mise en place: bord à bord, avec des fixations mécaniques.
Inclut: Révision de la surface du parement de base dans lequel se fait la fixation de l'isolation conformément aux exigences de la technique à utiliser. Découpe et ajustement de l'isolant. Mise en place de l'isolant. Fixation de l'isolant.
Critère pour le métré: Surface mesurée selon documentation graphique du Projet.
Critère pour le mémoire: On mesurera la surface réellement exécutée selon les spécifications du Projet.

| Code | U | Désignation | Quantité | Prix | Montant |
|---|---|---|---|---|---|
| mt16pel010adqq | m² | Panneau rigide en polystyrène expansé, selon NF EN 13163, à surface lisse et usinage latéral droit, de 90 mm d'épaisseur, résistance thermique 2,8 m²K/W, conductivité thermique 0,032 W/(mK), Euroclasse E de réaction au feu selon NF EN 13501-1, avec code de désignation EPS-EN 13163-L3-W3-T2-S5-P10-BS100-DS(N)2-CS(10)60. (matériau) | 1.1 | 2062.7 | 2268.970 |
| mt16aaa020hg | U | Fixation mécanique pour panneaux isolants de polystyrène expansé, placés directement sur la surface support. (matériau) | 2.5 | 38.65 | 96.625 |
| mo054 | h | Compagnon professionnel III/CP2 poseur d'isolants rigides ou flexibles. (main-d'œuvre) | 0.102 | 717.33 | 73.168 |
| mo101 | h | Ouvrier professionnel II/OP poseur d'isolants rigides ou flexibles. (main-d'œuvre) | 0.102 | 521.84 | 53.228 |
| % | % | Frais de chantier des unités d'ouvrage | 2 % | 2491.991 | 49.840 |
|  |  | Coûts directs |  |  | 2541.831 |

Déchets:
- pose: mt16pel010adqq; facteur de déchet 0.0453444

## Ressources

**mt16pel010adqq** m² Panneau rigide en polystyrène expansé
Données techniques: Coût énergétique 171.290 MJ; Émission de CO2 5.971 kg; Code CED 17 06 04; Masse de l'élément 1.8 kg; Volume 0.003 m3
Déchets:
- emballage: re170203 Plastique. (composant de déchet); quantité 0.025 kg; Code CED 17 02 03; Masse de l'élément 1 kg; Volume 0.001667 m3

**mt16aaa020hg** U Fixation mécanique pour panneaux isolants de polystyrène expansé, placés directement sur la surface support
Données techniques: Coût énergétique 0.233 MJ; Émission de CO2 0.071 kg
Déchets:
- emballage: re150101 Emballages en papier et en carton. (composant de déchet); quantité 0.072 kg; Code CED 15 01 01; Masse de l'élément 1 kg; Volume 0.001333 m3
