# Isolation thermique entre les montants d'une contrecloison de plaques

- Propriété du fichier: CYPE Ingenieros S.A.
- Format: FIEBDC-3/2016
- Logiciel: Générateur de prix de la construction. CYPE Ingenieros, S.A.
- Date: 25/06/2024
- Zone géographique: Algérie
- Devise: DZD
- Coûts indirects: 3 %
- Frais généraux: 13 %
- Bénéfice: 6 %
- TVA: 19 %

## F Aménagements et finitions

### FI Isolations intérieures

#### FIU Doublages

**FIU140** m² Isolation thermique entre les montants d'une contrecloison de plaques.
Isolation thermique entre les montants de l'ossature porteuse d'une contrecloison de plaques, constituée de panneau rigide en laine minérale, Geowall 34 "ISOVER", selon NF EN 13162, non revêtu, de 80 mm d'épaisseur, résistance thermique 2,35 m²K/W, conductivité thermique 0,034 W/(mK), mis en place entre les montants de l'ossature porteuse.
Inclut: Découpe de l'isolant. Mise en place de l'isolant entre les montants.
Critère pour le métré: Surface mesurée selon documentation graphique du Projet.
Critère pour le mémoire: On mesurera la surface réellement exécutée selon les spécifications du Projet.

| Code | U | Désignation | Quantité | Prix | Montant |
|---|---|---|---|---|---|
| mt16lri010xo | m² | Panneau rigide en laine minérale, Geowall 34 "ISOVER", selon NF EN 13162, non revêtu, de 80 mm d'épaisseur, résistance thermique 2,35 m²K/W, conductivité thermique 0,034 W/(mK), coefficient d'absorption acoustique moyen 0,9 pour une fréquence de 500 Hz et Euroclasse A1 de réaction au feu selon NF EN 13501-1. (matériau) | 1.05 | 2586.27 | 2715.584 |
| mo054 | h | Compagnon professionnel III/CP2 poseur d'isolants rigides ou flexibles. (main-d'œuvre) | 0.114 | 717.33 | 81.776 |
| mo101 | h | Ouvrier professionnel II/OP poseur d'isolants rigides ou flexibles. (main-d'œuvre) | 0.057 | 521.84 | 29.745 |
| % | % | Frais de chantier des unités d'ouvrage | 2 % | 2827.105 | 56.542 |
|  |  | Coûts directs |  |  | 2883.647 |

Déchets:
- pose: mt16lri010xo; facteur de déchet 0.0354375

## Ressources

**mt16lri010xo** m² Panneau rigide en laine minérale
Données techniques: Coût énergétique 42.864 MJ; Émission de CO2 2.989 kg; Code CED 17 06 04; Masse de l'élément 3.2 kg; Volume 0.005333 m3
Déchets:
- emballage: re170203 Plastique. (composant de déchet); quantité 0.029 kg; Code CED 17 02 03; Masse de l'élément 1 kg; Volume 0.001667 m3
