# Isolation thermique dans des combles perdus, par soufflage, depuis l'extérieur, de flocons de laine minérale

- Propriété du fichier: CYPE INGENIEROS, S.A.
- Format: FIEBDC-3/2002
- Zone géographique: Algérie
- Devise: DZD
- Coûts indirects: 3.00 %
- Frais généraux: 13.00 %
- Bénéfice: 6.00 %
- TVA: 19.00 %

## E Enveloppe et finition extérieure

### EI Isolations extérieures

#### EII Toitures inclinées

**EII050** m² Isolation thermique dans des combles perdus, par soufflage, depuis l'extérieur, de flocons de laine minérale.
Isolation thermique dans des combles perdus de 40 mm d'épaisseur moyenne, par soufflage, depuis l'extérieur, de flocons en laine minérale Isolene 4 "ISOVER", selon NF EN 14064-1, non aptes comme support nutritif pour le développement de champignons ou de bactéries, densité 50 kg/m³ et conductivité thermique 0,046 W/(mK), sur la surface support.
Inclut: Retrait des matériaux de la couverture pour réaliser l'ouverture d'accès dans l'espace sous toiture. Réalisation d'ouverture d'accès. Soufflage de l'isolant. Bouchage d'ouverture d'accès. Remise en place des matériaux de la couverture. Retrait et stockage des décombres. Chargement manuel des décombres dans le camion ou la benne.
Critère pour le métré: Surface mesurée selon documentation graphique du Projet.
Critère pour le mémoire: On mesurera la surface réellement exécutée selon les spécifications du Projet.

| Code | U | Désignation | Quantité | Prix | Montant |
|---|---|---|---|---|---|
| mt16lvi100d | kg | Flocons en laine minérale Isolene 4 "ISOVER", selon NF EN 14064-1, non aptes comme support nutritif pour le développement de champignons ou de bactéries, densité 50 kg/m³ et conductivité thermique 0,046 W/(mK), Euroclasse A1 de réaction au feu selon NF EN 13501-1, capacité d'absorption d'eau à court terme <=1 kg/m², chaleur spécifique 800 J/kgK et coefficient de résistance à la diffusion de la vapeur d'eau 1; pour remplissage des lames d'air par insufflation. (matériau) | 2.000 | 654.00 | 1308.00 |
| mq08mpa020 | h | Machine à souffler l'isolant en flocons. (matériel) | 0.096 | 1405.40 | 134.92 |
| mo030 | h | Compagnon professionnel III/CP2 poseur d'isolants en vrac ou en mousse. (main-d'œuvre) | 0.145 | 698.09 | 101.22 |
| mo068 | h | Ouvrier professionnel II/OP poseur d'isolants en vrac ou en mousse. (main-d'œuvre) | 0.145 | 521.84 | 75.67 |
| % | % | Frais de chantier des unités d'ouvrage | 2 % | 1619.81 | 32.40 |
|  |  | Coûts directs |  |  | 1652.21 |
