# Isolation thermique entre les montants d'une contrecloison de plaques

- Propriété du fichier: CYPE INGENIEROS, S.A.
- Format: FIEBDC-3/2002
- Zone géographique: Algérie
- Devise: DZD
- Coûts indirects: 3.00 %
- Frais généraux: 13.00 %
- Bénéfice: 6.00 %
- TVA: 19.00 %

## F Aménagements et finitions

### FI Isolations intérieures

#### FIU Doublages

**FIU140** m² Isolation thermique entre les montants d'une contrecloison de plaques.
Isolation thermique entre les montants de l'ossature porteuse d'une contrecloison de plaques, constituée de panneau compact en laine de verre hydrofugée, ECO 037 "ISOVER", selon NF EN 13162, de 120 mm d'épaisseur, revêtu sur une de ses faces par un pare-vapeur résistant à la traction et à la déchirure, constitué d'un complexe de papier kraft avec du polyéthylène, résistance thermique 3,2 m²K/W, conductivité thermique 0,037 W/(mK), mis en place entre les montants de l'ossature porteuse.
Inclut: Découpe de l'isolant. Mise en place de l'isolant entre les montants.
Critère pour le métré: Surface mesurée selon documentation graphique du Projet.
Critère pour le mémoire: On mesurera la surface réellement exécutée selon les spécifications du Projet.

| Code | U | Désignation | Quantité | Prix | Montant |
|---|---|---|---|---|---|
| mt16lvi030aisq | m² | Panneau compact en laine de verre hydrofugée, ECO 037 "ISOVER", selon NF EN 13162, de 120 mm d'épaisseur, revêtu sur une de ses faces par un pare-vapeur résistant à la traction et à la déchirure, constitué d'un complexe de papier kraft avec du polyéthylène, résistance thermique 3,2 m²K/W, conductivité thermique 0,037 W/(mK), Euroclasse F de réaction au feu selon NF EN 13501-1, capacité d'absorption d'eau à court terme <=1 kg/m² et coefficient de résistance à la diffusion de la vapeur d'eau 1. (matériau) | 1.050 | 1714.27 | 1799.98 |
| mo054 | h | Compagnon professionnel III/CP2 poseur d'isolants rigides ou flexibles. (main-d'œuvre) | 0.124 | 717.33 | 88.95 |
| mo101 | h | Ouvrier professionnel II/OP poseur d'isolants rigides ou flexibles. (main-d'œuvre) | 0.062 | 521.84 | 32.35 |
| % | % | Frais de chantier des unités d'ouvrage | 2 % | 1921.28 | 38.43 |
|  |  | Coûts directs |  |  | 1959.71 |
