# Isolation acoustique au bruit aérien pour des contrecloisons en plaques, avec complexes multicouches fixés au parement et panneaux entre montants

- Propriété du fichier: CYPE INGENIEROS, S.A.
- Format: FIEBDC-3/2002
- Zone géographique: Algérie
- Devise: DZD
- Coûts indirects: 3.00 %
- Frais généraux: 13.00 %
- Bénéfice: 6.00 %
- TVA: 19.00 %

## F Aménagements et finitions

### FI Isolations intérieures

#### FIU Doublages

**FIU170** m² Isolation acoustique au bruit aérien pour des contrecloisons en plaques, avec complexes multicouches fixés au parement et panneaux entre montants.
Isolation acoustique au bruit aérien, dans une contrecloison avec des plaques, réalisée avec complexe multicouche, de 20 mm d'épaisseur, 7,4 kg/m² de masse surfacique, constitué d'un feutre textile de 16 mm d'épaisseur adhéré thermiquement à une membrane viscoélastique de haute densité de 4 mm d'épaisseur, placé bord à bord et fixé au parement avec fixations; et panneau rigide en laine minérale, Geowall 34 "ISOVER", selon NF EN 13162, non revêtu, de 40 mm d'épaisseur, résistance thermique 1,15 m²K/W, conductivité thermique 0,034 W/(mK), mis en place entre les montants de l'ossature porteuse. Comprend le ruban viscoélastique autoadhésif, pour le scellement des joints.
Inclut: Découpe de l'isolant à placer sur le parement. Mise en place de l'isolant sur le parement. Fixation de l'isolant. Scellement des joints et des liaisons. Découpe de l'isolant à placer entre les montants. Mise en place de l'isolant entre les montants. Résolution des points singuliers.
Critère pour le métré: Surface mesurée selon documentation graphique du Projet.
Critère pour le mémoire: On mesurera la surface réellement exécutée selon les spécifications du Projet.

| Code | U | Désignation | Quantité | Prix | Montant |
|---|---|---|---|---|---|
| mt16aaa020kc | U | Fixation mécanique pour panneaux isolants de complexe multicouche, placés directement sur la surface support. (matériau) | 5.250 | 25.76 | 135.24 |
| mt16ptc030e | m² | Complexe multicouche, de 20 mm d'épaisseur, 7,4 kg/m² de masse surfacique, constitué d'un feutre textile de 16 mm d'épaisseur adhéré thermiquement à une membrane viscoélastique de haute densité de 4 mm d'épaisseur; avec 57 dB d'indice global de réduction acoustique, Rw. (matériau) | 1.050 | 2699.00 | 2833.95 |
| mt16pnc010a | m | Ruban viscoélastique autoadhésif, avec une autoprotection en aluminium, de 50 mm de largeur et de 1,5 mm d'épaisseur, pour le scellement des joints. (matériau) | 0.300 | 157.63 | 47.29 |
| mt16lri010to | m² | Panneau rigide en laine minérale, Geowall 34 "ISOVER", selon NF EN 13162, non revêtu, de 40 mm d'épaisseur, résistance thermique 1,15 m²K/W, conductivité thermique 0,034 W/(mK), coefficient d'absorption acoustique moyen 0,7 pour une fréquence de 500 Hz et Euroclasse A1 de réaction au feu selon NF EN 13501-1. (matériau) | 1.050 | 1278.27 | 1342.18 |
| mo054 | h | Compagnon professionnel III/CP2 poseur d'isolants rigides ou flexibles. (main-d'œuvre) | 0.249 | 717.33 | 178.62 |
| mo101 | h | Ouvrier professionnel II/OP poseur d'isolants rigides ou flexibles. (main-d'œuvre) | 0.249 | 521.84 | 129.94 |
| % | % | Frais de chantier des unités d'ouvrage | 2 % | 4667.22 | 93.34 |
|  |  | Coûts directs |  |  | 4760.56 |
