# Rénovation énergétique de comble perdu, avec isolation thermique par l'intérieur. Système "ISOVER"

- Propriété du fichier: CYPE INGENIEROS, S.A.
- Format: FIEBDC-3/2002
- Zone géographique: Algérie
- Devise: DZD
- Coûts indirects: 3.00 %
- Frais généraux: 13.00 %
- Bénéfice: 6.00 %
- TVA: 19.00 %

## R Rénovation énergétique

### RT Toits

#### RTB Systèmes d'isolation par l'intérieur de combles perdus sous toitures inclinées

**RTB010** m² Rénovation énergétique de comble perdu, avec isolation thermique par l'intérieur. Système "ISOVER".
Rénovation énergétique de comble perdu, avec isolation thermique par l'intérieur. Système "ISOVER" constitué de: matelas léger en laine de verre, IBR Velo "ISOVER", revêtue sur une de ses faces avec un voile de verre qui augmente sa résistance à la traction, de 80 mm d'épaisseur, selon NF EN 13162, résistance thermique 1,75 m²K/W, conductivité thermique 0,044 W/(mK). Comprend le ruban autoadhésif pour le scellement des joints.
Inclut: Nettoyage du plancher. Coupe, ajustement et fixation de l'isolation.
Critère pour le métré: Surface mesurée selon documentation graphique du Projet.
Critère pour le mémoire: On mesurera la surface réellement exécutée selon les spécifications du Projet.

| Code | U | Désignation | Quantité | Prix | Montant |
|---|---|---|---|---|---|
| mt16lvi010abd | m² | Matelas léger en laine de verre, IBR Velo "ISOVER", revêtue sur une de ses faces avec un voile de verre qui augmente sa résistance à la traction, de 80 mm d'épaisseur, selon NF EN 13162, résistance thermique 1,75 m²K/W, conductivité thermique 0,044 W/(mK), Euroclasse A1 de réaction au feu selon NF EN 13501-1, capacité d'absorption d'eau à court terme <=1 kg/m² et coefficient de résistance à la diffusion de la vapeur d'eau 1. (matériau) | 1.100 | 921.55 | 1013.71 |
| mt16aaa030 | m | Ruban autoadhésif pour le scellement des joints. (matériau) | 1.000 | 59.45 | 59.45 |
| mo054 | h | Compagnon professionnel III/CP2 poseur d'isolants rigides ou flexibles. (main-d'œuvre) | 0.093 | 717.33 | 66.71 |
| mo101 | h | Ouvrier professionnel II/OP poseur d'isolants rigides ou flexibles. (main-d'œuvre) | 0.093 | 521.84 | 48.53 |
| % | % | Frais de chantier des unités d'ouvrage | 2 % | 1188.40 | 23.77 |
|  |  | Coûts directs |  |  | 1212.17 |
