# Isolation thermique entre les montants d'une contrecloison de plaques

- Propriété du fichier: CYPE Ingenieros S.A.
- Format: FIEBDC-3/2016
- Logiciel: Générateur de prix de la construction. CYPE Ingenieros, S.A.
- Date: 25/06/2024
- Zone géographique: Algérie
- Devise: DZD
- Coûts indirects: 3 %
- Frais généraux: 13 %
- Bénéfice: 6 %
- TVA: 19 %

## F Aménagements et finitions

### FI Isolations intérieures

#### FIU Doublages

**FIU140** m² Isolation thermique entre les montants d'une contrecloison de plaques.
Isolation thermique entre les montants de l'ossature porteuse d'une contrecloison de plaques, constituée de panneau compact en laine de verre hydrofugée, ECO 032 "ISOVER", selon NF EN 13162, de 50 mm d'épaisseur, revêtu sur une de ses faces par un pare-vapeur résistant à la traction et à la déchirure, constitué d'un complexe de papier kraft avec du polyéthylène, résistance thermique 1,4 m²K/W, conductivité thermique 0,032 W/(mK), mis en place entre les montants de l'ossature porteuse.
Inclut: Découpe de l'isolant. Mise en place de l'isolant entre les montants.
Critère pour le métré: Surface mesurée selon documentation graphique du Projet.
Critère pour le mémoire: On mesurera la surface réellement exécutée selon les spécifications du Projet.

| Code | U | Désignation | Quantité | Prix | Montant |
|---|---|---|---|---|---|
| mt16lvi030akhq | m² | Panneau compact en laine de verre hydrofugée, ECO 032 "ISOVER", selon NF EN 13162, de 50 mm d'épaisseur, revêtu sur une de ses faces par un pare-vapeur résistant à la traction et à la déchirure, constitué d'un complexe de papier kraft avec du polyéthylène, résistance thermique 1,4 m²K/W, conductivité thermique 0,032 W/(mK), Euroclasse F de réaction au feu selon NF EN 13501-1, capacité d'absorption d'eau à court terme <=1 kg/m² et coefficient de résistance à la diffusion de la vapeur d'eau 1. (matériau) | 1.05 | 1625.09 | 1706.345 |
| mo054 | h | Compagnon professionnel III/CP2 poseur d'isolants rigides ou flexibles. (main-d'œuvre) | 0.124 | 717.33 | 88.949 |
| mo101 | h | Ouvrier professionnel II/OP poseur d'isolants rigides ou flexibles. (main-d'œuvre) | 0.062 | 521.84 | 32.354 |
| % | % | Frais de chantier des unités d'ouvrage | 2 % | 1827.648 | 36.553 |
|  |  | Coûts directs |  |  | 1864.201 |

Déchets:
- pose: mt16lvi030akhq; facteur de déchet 0.048

## Ressources

**mt16lvi030akhq** m² Panneau compact en laine de verre hydrofugée
Données techniques: Coût énergétique 80.485 MJ; Émission de CO2 3.935 kg; Code CED 17 06 04; Masse de l'élément 2 kg; Volume 0.003333 m3
Déchets:
- emballage: re170203 Plastique. (composant de déchet); quantité 0.024 kg; Code CED 17 02 03; Masse de l'élément 1 kg; Volume 0.001667 m3
