# Isolation acoustique au bruit aérien pour des contrecloisons en plaques, avec complexes multicouches fixés au parement et panneaux entre montants

- Propriété du fichier: CYPE Ingenieros S.A.
- Format: FIEBDC-3/2016
- Logiciel: Générateur de prix de la construction. CYPE Ingenieros, S.A.
- Date: 25/06/2024
- Zone géographique: Algérie
- Devise: DZD
- Coûts indirects: 3 %
- Frais généraux: 13 %
- Bénéfice: 6 %
- TVA: 19 %

## F Aménagements et finitions

### FI Isolations intérieures

#### FIU Doublages

**FIU170** m² Isolation acoustique au bruit aérien pour des contrecloisons en plaques, avec complexes multicouches fixés au parement et panneaux entre montants.
Isolation acoustique au bruit aérien, dans une contrecloison avec des plaques, réalisée avec complexe multicouche, de 21,8 mm d'épaisseur, placé bord à bord et fixé au parement avec colle. Comprend le ruban viscoélastique autoadhésif, pour le scellement des joints.
Inclut: Découpe de l'isolant à placer sur le parement. Application de l'adhésif. Mise en place de l'isolant sur le parement. Scellement des joints et des liaisons. Résolution des points singuliers.
Critère pour le métré: Surface mesurée selon documentation graphique du Projet.
Critère pour le mémoire: On mesurera la surface réellement exécutée selon les spécifications du Projet.

| Code | U | Désignation | Quantité | Prix | Montant |
|---|---|---|---|---|---|
| mt16npg031 | kg | Colle. (matériau) | 0.3 | 1537.89 | 461.367 |
| mt16ppt025f | m² | Complexe multicouche, de 21,8 mm d'épaisseur, constitué d'une membrane lourde d'EPDM de 1,8 mm d'épaisseur et un feutre textile de 20 mm d'épaisseur; avec 61 dB d'indice global de réduction acoustique, Rw et 56 dBA d'indice global pondéré de réduction acoustique A, selon NF EN ISO 10140-2; fournissant une amélioration de l'indice global pondéré de réduction acoustique A de 21,6 dBA. (matériau) | 1.05 | 2652.86 | 2785.503 |
| mt16pnc010a | m | Ruban viscoélastique autoadhésif, avec une autoprotection en aluminium, de 50 mm de largeur et de 1,5 mm d'épaisseur, pour le scellement des joints. (matériau) | 0.3 | 157.63 | 47.289 |
| mo054 | h | Compagnon professionnel III/CP2 poseur d'isolants rigides ou flexibles. (main-d'œuvre) | 0.186 | 717.33 | 133.423 |
| mo101 | h | Ouvrier professionnel II/OP poseur d'isolants rigides ou flexibles. (main-d'œuvre) | 0.186 | 521.84 | 97.062 |
| % | % | Frais de chantier des unités d'ouvrage | 2 % | 3524.644 | 70.493 |
|  |  | Coûts directs |  |  | 3595.137 |

Déchets:
- pose: mt16npg031 Colle; facteur de déchet 0.035
- pose: mt16ppt025f; facteur de déchet 0.0422736

## Ressources

**mt16npg031** kg Colle
Données techniques: Coût énergétique 57.585 MJ; Émission de CO2 0.739 kg; Code CED 17 03 02; Masse de l'élément 1 kg; Volume 0.001 m3
Déchets:
- emballage: re170203 Plastique. (composant de déchet); quantité 0.056 kg; Code CED 17 02 03; Masse de l'élément 1 kg; Volume 0.001667 m3

**mt16ppt025f** m² Complexe multicouche
Données techniques: Coût énergétique 244.728 MJ; Émission de CO2 7.847 kg; Code CED 17 06 04; Masse de l'élément 4.47 kg; Volume 0.00745 m3
Déchets:
- emballage: re170203 Plastique; quantité 0.03 kg
