# Conduit de laine minérale

- Propriété du fichier: CYPE Ingenieros S.A.
- Format: FIEBDC-3/2016
- Logiciel: Générateur de prix de la construction. CYPE Ingenieros, S.A.
- Date: 25/06/2024
- Zone géographique: Algérie
- Devise: DZD
- Coûts indirects: 3 %
- Frais généraux: 13 %
- Bénéfice: 6 %
- TVA: 19 %

## T Équipements techniques

### TV Climatisation et ventilation

#### TVA Distribution d'air

**TVA160** m² Conduit de laine minérale.
Conduit rectangulaire pour la distribution de l'air climatisé formé par panneau rigide à haute densité de laine de verre Climaver A2 Apta "ISOVER", selon NF EN 14303, de 40 mm d'épaisseur, revêtu d'aluminium renforcé + kraft par l'extérieur et tissu NETO par l'intérieur, résistance thermique 1,25 m²K/W, conductivité thermique 0,032 W/(mK), installé avec système Climaver Metal composé de profilés en aluminium extrudé Perfiver L "ISOVER" dans les arêtes longitudinales du conduit et Perfiver H "ISOVER" pour la formation de portes d'inspection ou de registre, connexions aux machines, aux grilles ou aux diffuseurs. Comprend les coudes, les dérivations, scellement des liaisons avec colle Climaver, les piquages, les supports métalliques galvanisés, les éléments de fixation, scellement des tronçons avec ruban Climaver en aluminium, les accessoires de montage et les pièces spéciales.
Inclut: Implantation du parcours des conduits. Marquage et ancrage postérieur des supports des conduites. Montage et fixation des conduits. Scellement des liaisons. Contrôle de son bon fonctionnement. Nettoyage final.
Critère pour le métré: Surface projetée, selon documentation graphique du Projet, calculée comme produit du périmètre extérieur par la longueur du tronçon, mesurée entre les axes des éléments ou des points à connecter, sans décompter les pièces spéciales.
Critère pour le mémoire: On mesurera la surface réellement exécutée selon les spécifications du Projet.

| Code | U | Désignation | Quantité | Prix | Montant |
|---|---|---|---|---|---|
| mt42coi010rb | m² | Panneau rigide à haute densité de laine de verre Climaver A2 Apta "ISOVER", selon NF EN 14303, de 40 mm d'épaisseur, revêtu d'aluminium renforcé + kraft par l'extérieur et tissu NETO par l'intérieur, pour la formation de conduits autoportants pour la distribution d'air en climatisation, résistance thermique 1,25 m²K/W, conductivité thermique 0,032 W/(mK), Euroclasse A2-s1, d0 de réaction au feu selon NF EN 13501-1, avec code de désignation MW-EN 14303-T5-MV1. (matériau) | 1.15 | 6054.45 | 6962.618 |
| mt42coi020a | m | Ruban "Climaver" d'aluminium de 50 microns d'épaisseur et 63 mm de largeur, avec adhésif à base de résines acryliques, pour le scellement des liaisons de conduits de laine de verre "Climaver". (matériau) | 1.5 | 64.81 | 97.215 |
| mt42coi030 | kg | Adhésif vinylique en dispersion aqueuse, Cola Climaver "ISOVER", pour assemblage des conduits en laine de verre. (matériau) | 0.01 | 2245.4 | 22.454 |
| mt42con025 | U | Support métallique en acier galvanisé pour fixation au plancher de conduit rectangulaire de laine minérale pour la distribution d'air en climatisation. (matériau) | 0.5 | 844.25 | 422.125 |
| mt42coi040b | m | Profilé en aluminium extrudé de 1,155 m de longueur et 1 mm d'épaisseur, profilé L "ISOVER", pour placer dans les arêtes longitudinales de conduits autoportants pour la distribution d'air en climatisation. (matériau) | 1 | 410.24 | 410.240 |
| mt42coi050b | m | Profilé en aluminium extrudé en forme de h minuscule, de 2 m de longueur et 1,1 mm d'épaisseur, profilé H "ISOVER", pour la formation de portes d'inspection ou de registre, connexions aux machines, aux grilles ou aux diffuseurs en conduits autoportants pour la distribution d'air en climatisation. (matériau) | 1 | 1230.71 | 1230.710 |
| mt42www011 | U | Répercussion, par m², de produits complémentaires pour fixation et confection de canalisations d'air dans les installations de climatisation. (matériau) | 0.1 | 2635.82 | 263.582 |
| mo012 | h | Compagnon professionnel III/CP2 monteur de conduits de fibres minérales. (main-d'œuvre) | 0.615 | 717.33 | 441.158 |
| mo083 | h | Ouvrier professionnel II/OP monteur de conduits de fibres minérales. (main-d'œuvre) | 0.615 | 521.84 | 320.932 |
| % | % | Frais de chantier des unités d'ouvrage | 2 % | 10171.034 | 203.421 |
|  |  | Coûts directs |  |  | 10374.455 |

Déchets:
- pose: mt42coi010rb; facteur de déchet 0.024
- pose: mt42coi020a; facteur de déchet 0.048
- pose: mt42coi040b; facteur de déchet 0.048
- pose: mt42coi050b; facteur de déchet 0.048

## Ressources

**mt42coi010rb** m² Panneau rigide à haute densité de laine de verre Climaver A2 Apta "ISOVER"
Données techniques: Coût énergétique 56.622 MJ; Émission de CO2 3.332 kg; Code CED 17 06 04; Masse de l'élément 2.4 kg; Volume 0.004 m3
Déchets:
- emballage: re170203 Plastique. (composant de déchet); quantité 0.034 kg; Code CED 17 02 03; Masse de l'élément 1 kg; Volume 0.001667 m3

**mt42coi020a** m Ruban "Climaver" d'aluminium de 50 microns d'épaisseur et 63 mm de largeur
Données techniques: Coût énergétique 1.436 MJ; Émission de CO2 0.094 kg; Code CED 17 04 02; Masse de l'élément 0.0085 kg; Volume 0.000006 m3
Déchets:
- emballage: re170203 Plastique; quantité 0.005 kg

**mt42coi040b** m Profilé en aluminium extrudé de 1,155 m de longueur et 1 mm d'épaisseur
Données techniques: Coût énergétique 18.396 MJ; Émission de CO2 1.342 kg; Code CED 17 04 02; Masse de l'élément 0.16 kg; Volume 0.000107 m3
Déchets:
- emballage: re170203 Plastique; quantité 0.005 kg

**mt42coi050b** m Profilé en aluminium extrudé en forme de h minuscule
Données techniques: Coût énergétique 27.352 MJ; Émission de CO2 2.002 kg; Code CED 17 04 02; Masse de l'élément 0.24 kg; Volume 0.00016 m3
Déchets:
- emballage: re170203 Plastique; quantité 0.005 kg
