# Faux plafond continu en plaques de plâtre. Système "KNAUF"

- Propriété du fichier: CYPE INGENIEROS, S.A.
- Format: FIEBDC-3/2002
- Zone géographique: Algérie
- Devise: DZD
- Coûts indirects: 3.00 %
- Frais généraux: 13.00 %
- Bénéfice: 6.00 %
- TVA: 19.00 %

## F Aménagements et finitions

### FL Revêtements de plafonds

#### FLN Plafonds suspendus non démontables, en plaques de plâtre

**FLN090** m² Faux plafond continu en plaques de plâtre. Système "KNAUF".
Faux plafond continu suspendu, lisse, situé à une hauteur inférieure à 4 m, avec niveau de qualité de la finition Q2. Système D47.es "KNAUF" (12,5+17), constitué de: OSSATURE: structure métallique en acier galvanisé de fourrures primaires 60/27 mm avec une modulation de 500 mm et suspendues du plancher ou de l'élément porteur en béton avec ancrages directs de 125 mm, pour fourrure 47/17, "KNAUF", et tiges tous les 1200 mm; PLAQUES: une couche de plaques de plâtre A / NF EN 520 - 1200 / longueur / 12,5 / à bords longitudinaux amincis, Standard "KNAUF". Comprend la bande acoustique de dilatation autoadhésive "KNAUF", les profilés U 30/30 "KNAUF", les fixations pour l'ancrage des profilés, la visserie pour la fixation des plaques, la pâte à joints Jointfiller 24H "KNAUF", la bande microperforée en papier "KNAUF" et les accessoires de montage.
Inclut: Implantation des axes de la structure métallique. Nivellement et fixation des profilés périmétriques. Signalisation des points d'ancrage au plancher ou à l'élément support. Nivèlement et suspension des profilés primaires de la structure. Découpe des plaques. Fixation des plaques. Résolution des rencontres et des points singuliers. Traitement des joints.
Critère pour le métré: Surface mesurée entre les parements, selon documentation graphique du Projet, sans déduire les trémies pour les installations.
Critère pour le mémoire: On mesurera la surface réellement exécutée selon les spécifications du Projet, sans déduire les ouvertures de surface inférieure à 1 m².

| Code | U | Désignation | Quantité | Prix | Montant |
|---|---|---|---|---|---|
| mt12pfk012a | m | Profilé U 30/30 en tôle d'acier galvanisé, "KNAUF", épaisseur 0,55 mm. (matériau) | 0.400 | 142.49 | 57.00 |
| mt12psg220 | U | Fixation composée d'une cheville et d'une vis 5x27. (matériau) | 1.300 | 7.76 | 10.09 |
| mt12pek020tb | U | Ancrage direct de 125 mm, pour fourrure 47/17, "KNAUF". (matériau) | 1.520 | 53.53 | 81.37 |
| mt12pek030 | U | Tige d'accroche "KNAUF" de 100 cm. (matériau) | 1.300 | 47.65 | 61.95 |
| mt12pfk011b | m | Fourrure 47/17 "KNAUF", en tôle d'acier galvanisé. (matériau) | 1.900 | 156.98 | 298.26 |
| mt12pek020pb | U | Raccord F-47, pour fourrure 47/17, "KNAUF". (matériau) | 0.400 | 24.92 | 9.97 |
| mt12ppk010aa | m² | Plaque de plâtre A / NF EN 520 - 1200 / longueur / 12,5 / à bords longitudinaux amincis, Standard "KNAUF"; Euroclasse A2-s1, d0 de réaction au feu, selon NF EN 13501-1. (matériau) | 1.050 | 525.29 | 551.55 |
| mt12ptk010cc | U | Vis autoforeuse TN "KNAUF" 3,5x25. (matériau) | 12.000 | 1.05 | 12.60 |
| mt12pck020b | m | Bande acoustique de dilatation autoadhésive, en mousse de polyuréthane à cellules fermées "KNAUF", de 3,2 mm d'épaisseur et 50 mm de largeur, résistance thermique 0,10 m²K/W, conductivité thermique 0,032 W/(mK). (matériau) | 0.400 | 30.33 | 12.13 |
| mt12pik010e | kg | Pâte à joints Jointfiller 24H "KNAUF", Euroclasse A2-s1, d0 de réaction au feu, selon NF EN 13501-1, intervalle de température de travail de 5 à 30°C, pour application manuelle avec bande à joint, selon NF EN 13963. (matériau) | 0.808 | 123.47 | 99.76 |
| mt12pck010a | m | Bande microperforée en papier "KNAUF" de 50 mm de largeur, selon NF EN 13963. (matériau) | 1.200 | 5.24 | 6.29 |
| op00fre010 |  | Fraiseuse. | 1.000 | 0.00 | 0.00 |
| op00ato010 |  | Tournevis. | 1.000 | 0.00 | 0.00 |
| mo015 | h | Compagnon professionnel III/CP2 monteur de faux plafonds en plaques de plâtre. (main-d'œuvre) | 0.251 | 751.66 | 188.67 |
| mo082 | h | Ouvrier professionnel II/OP monteur de faux plafonds en plaques de plâtre. (main-d'œuvre) | 0.251 | 546.70 | 137.22 |
| % | % | Frais de chantier des unités d'ouvrage | 2 % | 1526.86 | 30.54 |
|  |  | Coûts directs |  |  | 1557.40 |
