# Bande coupe-feu en plaques de plâtre, pour bâtiment à usage industriel. Système "KNAUF"

- Propriété du fichier: CYPE INGENIEROS, S.A.
- Format: FIEBDC-3/2002
- Zone géographique: Algérie
- Devise: DZD
- Coûts indirects: 3.00 %
- Frais généraux: 13.00 %
- Bénéfice: 6.00 %
- TVA: 19.00 %

## T Équipements techniques

### TI Protections contre les incendies

#### TII Protection passive contre les incendies

**TII140** m² Bande coupe-feu en plaques de plâtre, pour bâtiment à usage industriel. Système "KNAUF".
Bande coupe-feu inclinée, de 1 m en projection horizontale, avec une résistance au feu EI 120, pour bâtiment à usage industriel, fixée mécaniquement à la paroi mitoyenne avec sous-structure support, K224-FC.es 03 "KNAUF", composée de 2 plaques de plâtre renforcées avec un tissu de fibre NF EN 15283-1 GM-F / 1200 / 2600 / 25 / à bords longitudinaux carrés, spéciales Fireboard GM-F "KNAUF" avec âme de plâtre et faces revêtues d'un film en fibre de verre, fixées à la sous-structure support composée de rails et de montants, formant des équerres séparées de 750 mm, de connecteurs et de fourrures séparées de 400 mm. Comprend les vis pour la fixation des plaques, les bandes de plaques fixées mécaniquement pour le scellement périmétrique et la pâte et la bande pour le traitement des joints.
Inclut: Implantation. Formation des équerres avec des rails et des montants. Mise en place et fixation des équerres. Installation de connecteurs. Mise en place par pression des fourrures contre les connecteurs. Mise en place et fixation des profilés périmétriques. Préparation et découpe des plaques. Vissage des plaques aux profilés périmétriques et aux fourrures. Scellement de la rencontre de la bande coupe-feu avec le mur périmétrique. Traitement des joints.
Critère pour le métré: Surface mesurée selon documentation graphique du Projet.
Critère pour le mémoire: On mesurera la surface réellement exécutée selon les spécifications du Projet.

| Code | U | Désignation | Quantité | Prix | Montant |
|---|---|---|---|---|---|
| mt12pak020b | m | Rail 75/40/0,7 mm GRC 0,7 "KNAUF" en acier Z4 (Z450) galvanisé spécial, pour système Aquapanel Outdoor. Selon NF DTU 25.41 P1-2 et NF EN 14195. (matériau) | 3.130 | 399.13 | 1249.28 |
| mt12pak030ha | m | Montant 75/50/0,7 mm GRC 0,7 "KNAUF" en acier Z4 (Z450) galvanisé spécial, pour système Aquapanel Outdoor. Selon NF DTU 25.41 P1-2 et NF EN 14195. (matériau) | 1.170 | 460.44 | 538.71 |
| mt12pek020za | U | Connecteur, pour fourrure 60/27, "KNAUF". (matériau) | 3.900 | 23.65 | 92.24 |
| mt12pfk011a | m | Fourrure 60/27 "KNAUF", en tôle d'acier galvanisé. (matériau) | 3.000 | 205.58 | 616.74 |
| mt12ptk010ba | U | Vis LB "KNAUF" 3,5x9,5. (matériau) | 32.000 | 1.23 | 39.36 |
| mt12ptk010ab | U | Vis LN "KNAUF" 3,5x11. (matériau) | 16.000 | 1.37 | 21.92 |
| mt12ptk030 | U | Fixation "KNAUF" pour béton. (matériau) | 3.400 | 38.64 | 131.38 |
| mt12pfk012a | m | Profilé U 30/30 en tôle d'acier galvanisé, "KNAUF", épaisseur 0,55 mm. (matériau) | 1.000 | 141.86 | 141.86 |
| mt12pmk010c | m² | Plaque de plâtre renforcée avec un tissu de fibre NF EN 15283-1 GM-F / 1200 / 2600 / 25 / à bords longitudinaux carrés, spécial Fireboard GM-F "KNAUF" avec âme de plâtre et faces revêtues d'un film en fibre de verre; Euroclasse A1 de réaction au feu, selon NF EN 13501-1. (matériau) | 2.330 | 2719.37 | 6336.13 |
| mt12ptk010ce | U | Vis autoforeuse TN "KNAUF" 3,5x35. (matériau) | 17.000 | 1.43 | 24.31 |
| mt12ptk010ch | U | Vis autoforeuse TN "KNAUF" 4,2x70. (matériau) | 17.000 | 4.33 | 73.61 |
| mt12pmk012a | kg | Pâte à joints Fireboard Spachtel "KNAUF", de prise normale (45 minutes), intervalle de température de travail de 10 à 35°C, Euroclasse A1 de réaction au feu, selon NF EN 13501-1, pour application manuelle avec bande à joint, selon NF EN 13963. (matériau) | 0.120 | 92.69 | 11.12 |
| mt12pmk013 | m | Bande à joint Fireboard "KNAUF". (matériau) | 1.300 | 6.01 | 7.81 |
| mo011 | h | Compagnon professionnel III/CP2 monteur. (main-d'œuvre) | 0.341 | 717.33 | 244.61 |
| mo080 | h | Ouvrier professionnel II/OP monteur. (main-d'œuvre) | 0.341 | 521.84 | 177.95 |
| mo053 | h | Compagnon professionnel III/CP2 plaquiste. (main-d'œuvre) | 0.341 | 717.33 | 244.61 |
| mo100 | h | Ouvrier professionnel II/OP plaquiste. (main-d'œuvre) | 0.341 | 521.84 | 177.95 |
| % | % | Frais de chantier des unités d'ouvrage | 2 % | 10129.59 | 202.59 |
|  |  | Coûts directs |  |  | 10332.18 |
