# Imperméabilisation de réservoirs d'eau, de bassins ou de piscines, avec du mortier

- Propriété du fichier: CYPE INGENIEROS, S.A.
- Format: FIEBDC-3/2002
- Zone géographique: Algérie
- Devise: DZD
- Coûts indirects: 3.00 %
- Frais généraux: 13.00 %
- Bénéfice: 6.00 %
- TVA: 19.00 %

## A VRD et aménagements extérieurs

### AN Étanchéité

#### ANR Réservoirs, bassins et piscines

**ANR020** m² Imperméabilisation de réservoirs d'eau, de bassins ou de piscines, avec du mortier.
Imperméabilisation de réservoir d'eau constitué d'un mur de surface lisse en béton, éléments préfabriqués en béton ou enduits de mortier riche en ciment, avec du mortier léger imperméabilisant flexible monocomposant, MasterSeal 6100 FX "MBCC de Sika", couleur grise, avec certificat de potabilité, appliqué à la brosse en deux couches ou plus sur le support humidifié, jusqu'à obtenir une épaisseur minimale totale de 2 mm.
Critère d'évaluation économique: Le prix ne comprend pas l'imperméabilisation des coins et des rencontres.
Inclut: Humectage du support. Extension d'une première couche sur le support humidifié. Séchage. Humidification de la première couche et extension de couches successives, croisées par rapport à la couche précédente. Révisions et nettoyage final. Séchage.
Critère pour le métré: Surface mesurée selon documentation graphique du Projet.
Critère pour le mémoire: On mesurera la surface réellement exécutée selon les spécifications du Projet.

| Code | U | Désignation | Quantité | Prix | Montant |
|---|---|---|---|---|---|
| mt09bmr240g | kg | Mortier léger imperméabilisant flexible monocomposant, MasterSeal 6100 FX "MBCC de Sika", couleur grise, avec certificat de potabilité, à base de ciments légers spéciaux et granulats sélectionnés, avec polymères en poudre, sans odeur, à durcissement rapide, perméable à la vapeur d'eau, avec résistance aux rayons UV et effet protecteur face à la carbonatation, Euroclasse F de réaction au feu selon NF EN 13501-1, à appliquer à l'intérieur et à l'extérieur, selon NF EN 1504-2. (matériau) | 2.200 | 860.27 | 1892.59 |
| mo032 | h | Compagnon professionnel III/CP2 poseur de produits imperméabilisants. (main-d'œuvre) | 0.114 | 698.09 | 79.58 |
| mo070 | h | Ouvrier professionnel II/OP poseur de produits imperméabilisants. (main-d'œuvre) | 0.114 | 521.84 | 59.49 |
| % | % | Frais de chantier des unités d'ouvrage | 2 % | 2031.66 | 40.63 |
|  |  | Coûts directs |  |  | 2072.29 |
