# Peinture pour usage alimentaire

- Propriété du fichier: CYPE INGENIEROS, S.A.
- Format: FIEBDC-3/2002
- Zone géographique: Algérie
- Devise: DZD
- Coûts indirects: 3.00 %
- Frais généraux: 13.00 %
- Bénéfice: 6.00 %
- TVA: 19.00 %

## F Aménagements et finitions

### FP Peintures

#### FPA Peintures alimentaires

**FPA010** m² Peinture pour usage alimentaire.
Application manuelle de deux couches de revêtement imperméabilisant bicomposant, MasterSeal M 391 Yellow "MBCC de Sika", couleur jaune, à base de résines époxy et polyamide, sans amines aromatiques, (rendement: 0,3 kg/m² par couche), sur des surfaces intérieures de citernes ou de silos en acier pour un usage alimentaire.
Inclut: Préparation du mélange. Application de deux couches de finition.
Critère pour le métré: Surface mesurée selon documentation graphique du Projet, avec le même critère que le support de base.
Critère pour le mémoire: On mesurera la surface réellement exécutée selon les spécifications du Projet, avec le même critère que le support de base.

| Code | U | Désignation | Quantité | Prix | Montant |
|---|---|---|---|---|---|
| mt15bas290fc | kg | Revêtement imperméabilisant bicomposant, MasterSeal M 391 Yellow "MBCC de Sika", couleur jaune, à base de résines époxy et polyamide, sans amines aromatiques, avec certificat d'aptitude sanitaire (CAS) pour être en contact avec des denrées alimentaires. (matériau) | 0.600 | 6293.33 | 3776.00 |
| op00tal020 |  | Malaxeur électrique. | 1.000 | 0.00 | 0.00 |
| mo038 | h | Compagnon professionnel III/CP2 peintre. (main-d'œuvre) | 0.171 | 698.09 | 119.37 |
| mo076 | h | Ouvrier professionnel II/OP peintre. (main-d'œuvre) | 0.171 | 521.84 | 89.23 |
| % | % | Frais de chantier des unités d'ouvrage | 2 % | 3984.60 | 79.69 |
|  |  | Coûts directs |  |  | 4064.29 |
