# Hydrofuge transparent pour façades

- Propriété du fichier: CYPE Ingenieros S.A.
- Format: FIEBDC-3/2016
- Logiciel: Générateur de prix de la construction. CYPE Ingenieros, S.A.
- Date: 25/06/2024
- Zone géographique: Algérie
- Devise: DZD
- Coûts indirects: 3 %
- Frais généraux: 13 %
- Bénéfice: 6 %
- TVA: 19 %

## E Enveloppe et finition extérieure

### ES Traitements spéciaux de façade

#### ESH Hydrofuges

**ESH010** m² Hydrofuge transparent pour façades.
Application d'un traitement superficiel de protection hydrofuge pour façades de pierre naturelle, avec imprégnation hydrofuge et oléofuge, MasterProtect H 305 "MBCC de Sika", incolore, à base d'alkoxysilane d'alkyle en base aqueuse, sans dissolvants, avec une profondeur de pénétration moyenne de 6,8 mm, appliquée en couches successives jusqu'à la saturation de l'élément (rendement: 0,2 l/m²). Comprend le nettoyage de la surface support.
Inclut: Nettoyage général du parement support. Application de l'hydrofuge.
Critère pour le métré: Surface mesurée selon documentation graphique du Projet, avec le même critère que le support de base.
Critère pour le mémoire: On mesurera la surface réellement exécutée selon les spécifications du Projet, avec le même critère que le support de base.

| Code | U | Désignation | Quantité | Prix | Montant |
|---|---|---|---|---|---|
| mt27tsb030d | l | Imprégnation hydrofuge et oléofuge, MasterProtect H 305 "MBCC de Sika", incolore, à base d'alkoxysilane d'alkyle en base aqueuse, sans dissolvants, avec une profondeur de pénétration moyenne de 6,8 mm, repoussant l'eau et la saleté, avec propriétés thixotropiques, perméable à la vapeur d'eau, antimoisissure, avec effet préventif des efflorescences et avec résistance aux rayons UV et aux alcalis, pour application sur des surfaces en béton, mortier, briques en terre cuite ou pierre naturelle. (matériau) | 0.2 | 776.2 | 155.240 |
| mo038 | h | Compagnon professionnel III/CP2 peintre. (main-d'œuvre) | 0.205 | 698.09 | 143.108 |
| % | % | Frais de chantier des unités d'ouvrage | 2 % | 298.348 | 5.967 |
|  |  | Coûts directs |  |  | 304.315 |
