# Peinture époxy sur le sol du garage

- Propriété du fichier: CYPE Ingenieros S.A.
- Format: FIEBDC-3/2016
- Logiciel: Générateur de prix de la construction. CYPE Ingenieros, S.A.
- Date: 25/06/2024
- Zone géographique: Algérie
- Devise: DZD
- Coûts indirects: 3 %
- Frais généraux: 13 %
- Bénéfice: 6 %
- TVA: 19 %

## F Aménagements et finitions

### FS Revêtements de sols

#### FSJ Peintures

**FSJ010** m² Peinture époxy sur le sol du garage.
Application manuelle de deux couches de peinture époxy MasterTop TC 428 "MBCC de Sika", couleur rouge RAL 3013, finition satinée, texture lisse, la première couche diluée avec 10% d'eau et la suivante non diluée, (rendement: 0,23 kg/m² par couche); sur le sol du garage en béton.
Inclut: Nettoyage général de la surface support. Préparation du mélange. Application d'une couche de fond et une couche de finition.
Critère pour le métré: Surface mesurée selon documentation graphique du Projet, avec le même critère que le support de base.
Critère pour le mémoire: On mesurera la surface réellement exécutée selon les spécifications du Projet, avec le même critère que le support de base.

| Code | U | Désignation | Quantité | Prix | Montant |
|---|---|---|---|---|---|
| mt27upx010r | kg | Peinture pour intérieur MasterTop TC 428 "MBCC de Sika", à deux composants à base de résine époxy sans dissolvants et durcisseur aminique en émulsion aqueuse, couleur rouge RAL 3013, finition satinée, texture lisse, perméable à la vapeur d'eau, imperméable à l'eau et au dioxyde de carbone et avec une haute résistance aux agents chimiques; à appliquer à la brosse, au rouleau ou au pistolet, selon NF EN 13813. (matériau) | 0.46 | 1169.75 | 538.085 |
| mo038 | h | Compagnon professionnel III/CP2 peintre. (main-d'œuvre) | 0.114 | 698.09 | 79.582 |
| mo076 | h | Ouvrier professionnel II/OP peintre. (main-d'œuvre) | 0.114 | 521.84 | 59.490 |
| % | % | Frais de chantier des unités d'ouvrage | 2 % | 677.157 | 13.543 |
|  |  | Coûts directs |  |  | 690.700 |

Déchets:
- pose: mt27upx010r; facteur de déchet 0.0275

## Ressources

**mt27upx010r** kg Peinture pour intérieur MasterTop TC 428 "MBCC de Sika"
Données techniques: Coût énergétique 31.490 MJ; Émission de CO2 1.556 kg; Code CED 08 01 11; Masse de l'élément 1 kg; Volume 0.001111 m3
Déchets:
- emballage: re170203 Plastique. (composant de déchet); quantité 0.045 kg; Code CED 17 02 03; Masse de l'élément 1 kg; Volume 0.001667 m3
