# Étanchéité liquide, pour la réparation de balcons et de terrasses. Système MasterSeal Balcony 1336 "MBCC de Sika"

- Propriété du fichier: CYPE INGENIEROS, S.A.
- Format: FIEBDC-3/2002
- Zone géographique: Algérie
- Devise: DZD
- Coûts indirects: 3.00 %
- Frais généraux: 13.00 %
- Bénéfice: 6.00 %
- TVA: 19.00 %

## E Enveloppe et finition extérieure

### ET Couvertures de toitures terrasses

#### ETS Systèmes

**ETS020** m² Étanchéité liquide, pour la réparation de balcons et de terrasses. Système MasterSeal Balcony 1336 "MBCC de Sika".
Étanchéité liquide, pour la réparation de balcons et de terrasses, sur surface support en béton. Système MasterSeal Balcony 1336 "MBCC de Sika" constitué de couche de régularisation avec revêtement élastique imperméabilisant monocomposant, MasterSeal M 251 "MBCC de Sika", de couleur rouge RAL 3013, mélangé avec granulat de quartz naturel, MasterTop F1 "MBCC de Sika", comme charge minérale (avec une proportion de 1:0,5), application préalable de MasterSeal M 251 "MBCC de Sika", de couleur rouge RAL 3013, diluée avec un 2% de xylène; et scellement de l'imperméabilisation avec revêtement élastique imperméabilisant monocomposant, MasterSeal M 251 "MBCC de Sika", de couleur rouge RAL 3013.
Inclut: Nettoyage de la surface support. Application de la couche d'apprêt. Résolution des points singuliers. Application de la couche de régularisation. Application de la couche de scellement.
Critère pour le métré: Surface mesurée en projection horizontale, selon documentation graphique du Projet, à partir des faces intérieures des parapets ou des acrotères qui la délimitent.
Critère pour le mémoire: On mesurera, en projection horizontale, la surface réellement exécutée selon les spécifications du Projet, à partir des faces intérieures des parapets ou des acrotères qui la délimitent.

| Code | U | Désignation | Quantité | Prix | Montant |
|---|---|---|---|---|---|
| mt15bas110b | kg | Revêtement élastique imperméabilisant monocomposant à base de résines de polyuréthane aliphatique avec un faible contenu en dissolvants, MasterSeal M 251 "MBCC de Sika", de couleur rouge RAL 3013, pour imperméabilisation des toitures et des balcons, avec résistance aux intempéries, au transit piéton, aux eaux agressives (eau de mer et eaux vannes), à plusieurs acides dilués, aux alcalis, aux huiles minérales et aux mazouts, selon NF EN 13813. (matériau) | 1.200 | 4952.19 | 5942.63 |
| mt15bas140a | l | Dissolvant à base de xylène. (matériau) | 0.006 | 1810.09 | 10.86 |
| mt15bas130a | kg | Granulat de quartz naturel, MasterTop F1 "MBCC de Sika", de granulométrie comprise entre 0,18 et 0,3 mm, à utiliser comme charge minérale en combinaison avec des résines époxy ou polyuréthane. (matériau) | 0.250 | 160.57 | 40.14 |
| op00tal020 |  | Malaxeur électrique. | 1.000 | 0.00 | 0.00 |
| mo032 | h | Compagnon professionnel III/CP2 poseur de produits imperméabilisants. (main-d'œuvre) | 0.151 | 698.09 | 105.41 |
| mo070 | h | Ouvrier professionnel II/OP poseur de produits imperméabilisants. (main-d'œuvre) | 0.151 | 521.84 | 78.80 |
| % | % | Frais de chantier des unités d'ouvrage | 2 % | 6177.84 | 123.56 |
|  |  | Coûts directs |  |  | 6301.40 |
