# Peinture pour usage alimentaire

- Propriété du fichier: CYPE INGENIEROS, S.A.
- Format: FIEBDC-3/2002
- Zone géographique: Algérie
- Devise: DZD
- Coûts indirects: 3.00 %
- Frais généraux: 13.00 %
- Bénéfice: 6.00 %
- TVA: 19.00 %

## F Aménagements et finitions

### FP Peintures

#### FPA Peintures alimentaires

**FPA010** m² Peinture pour usage alimentaire.
Application manuelle de deux couches de revêtement imperméabilisant bicomposant, MasterSeal M 391 Red "MBCC de Sika", couleur rouge, à base de résines époxy et polyamide, sans amines aromatiques, (rendement: 0,3 kg/m² par couche), application préalable d'une couche d'impression de trois composants à base de résine époxy, additifs spéciaux et charges minérales sélectionnées, MasterSeal P 385 "MBCC de Sika", sur des surfaces intérieures de citernes ou de silos en béton pour un usage alimentaire.
Inclut: Application de la couche d'apprêt. Préparation du mélange. Application de deux couches de finition.
Critère pour le métré: Surface mesurée selon documentation graphique du Projet, avec le même critère que le support de base.
Critère pour le mémoire: On mesurera la surface réellement exécutée selon les spécifications du Projet, avec le même critère que le support de base.

| Code | U | Désignation | Quantité | Prix | Montant |
|---|---|---|---|---|---|
| mt09bnc063d | kg | Impression de trois composants à base de résine époxy, additifs spéciaux et charges minérales sélectionnées, MasterSeal P 385 "MBCC de Sika", perméable à la vapeur d'eau et imperméable à l'eau, pour augmenter l'adhérence des revêtements synthétiques sur des surfaces absorbantes et non absorbantes. (matériau) | 2.000 | 866.59 | 1733.18 |
| mt15bas290ea | kg | Revêtement imperméabilisant bicomposant, MasterSeal M 391 Red "MBCC de Sika", couleur rouge, à base de résines époxy et polyamide, sans amines aromatiques, avec certificat d'aptitude sanitaire (CAS) pour être en contact avec des denrées alimentaires. (matériau) | 0.600 | 6293.33 | 3776.00 |
| op00tal020 |  | Malaxeur électrique. | 1.000 | 0.00 | 0.00 |
| mo038 | h | Compagnon professionnel III/CP2 peintre. (main-d'œuvre) | 0.206 | 698.09 | 143.81 |
| mo076 | h | Ouvrier professionnel II/OP peintre. (main-d'œuvre) | 0.206 | 521.84 | 107.50 |
| % | % | Frais de chantier des unités d'ouvrage | 2 % | 5760.49 | 115.21 |
|  |  | Coûts directs |  |  | 5875.70 |
