# Réparation structurale du béton, avec du mortier fluide à base de ciment

- Propriété du fichier: CYPE INGENIEROS, S.A.
- Format: FIEBDC-3/2002
- Zone géographique: Algérie
- Devise: DZD
- Coûts indirects: 3.00 %
- Frais généraux: 13.00 %
- Bénéfice: 6.00 %
- TVA: 19.00 %

## G Structure et gros oeuvre

### GA Transformations et réparations

#### GAE Réparation d'éléments en béton

**GAE060** m² Réparation structurale du béton, avec du mortier fluide à base de ciment.
Application manuelle de mortier fluide monocomposant, renforcé avec des fibres et résistant aux sulfates, de résistance mécanique élevée, module d'élasticité élevé et retrait compensé, MasterEmaco S 5450 PG "MBCC de Sika", avec une résistance à la compression à 28 jours supérieure ou égale à 55 N/mm² et un module d'élasticité supérieur ou égal à 20000 N/mm², classe R4, type CC, selon NF EN 1504-3, Euroclasse A1 de réaction au feu, selon NF EN 13501-1, composé de ciment, granulats de granulométrie sélectionnée et fibres synthétiques de polyacrylonitrile, avec faible teneur en chrome et exempt de chlorures, en couche de 40 mm d'épaisseur moyenne, de consistance fluide, pour la réparation et le renfort structural de plancher en béton.
Critère d'évaluation économique: Le prix comprend le montage et le démontage du système de coffrage.
Inclut: Humectage de la surface support. Montage du système de coffrage. Préparation du mélange. Application du produit. Séchage. Démontage du système de coffrage.
Critère pour le métré: Surface mesurée selon documentation graphique du Projet.
Critère pour le mémoire: On mesurera la surface réellement exécutée selon les spécifications du Projet.

| Code | U | Désignation | Quantité | Prix | Montant |
|---|---|---|---|---|---|
| mt09reh070d | kg | Mortier fluide monocomposant, renforcé avec des fibres et résistant aux sulfates, de résistance mécanique élevée, module d'élasticité élevé et retrait compensé, MasterEmaco S 5450 PG "MBCC de Sika", avec une résistance à la compression à 28 jours supérieure ou égale à 55 N/mm² et un module d'élasticité supérieur ou égal à 20000 N/mm², classe R4, type CC, selon NF EN 1504-3, Euroclasse A1 de réaction au feu, selon NF EN 13501-1, composé de ciment, granulats de granulométrie sélectionnée et fibres synthétiques de polyacrylonitrile, avec faible teneur en chrome et exempt de chlorures, perméable à la vapeur d'eau, imperméable à l'eau et aux chlorures et avec effet protecteur face à la carbonatation, pour réparation structurale du béton. (matériau) | 76.000 | 133.90 | 10176.40 |
| mt08aaa010a | m³ | Eau. (matériau) | 0.008 | 189.49 | 1.52 |
| mt50spa052b | m | Grosse planche en bois de pin, de 20x7,2 cm. (matériau) | 0.020 | 617.54 | 12.35 |
| mt50spa101 | kg | Clous en acier. (matériau) | 0.030 | 182.87 | 5.49 |
| mt50spa081a | U | Étai métallique télescopique, allant jusqu'à 3 m de hauteur. (matériau) | 0.013 | 1880.76 | 24.45 |
| mo020 | h | Compagnon professionnel III/CP2 construction. (main-d'œuvre) | 0.175 | 698.09 | 122.17 |
| mo113 | h | Ouvrier d'exécution I/OE1 construction. (main-d'œuvre) | 0.175 | 502.77 | 87.98 |
| % | % | Frais de chantier des unités d'ouvrage | 2 % | 10430.36 | 208.61 |
|  |  | Coûts directs |  |  | 10638.97 |
