# Réparation d'un about de plancher en béton armé, avec du mortier

- Propriété du fichier: CYPE INGENIEROS, S.A.
- Format: FIEBDC-3/2002
- Zone géographique: Algérie
- Devise: DZD
- Coûts indirects: 3.00 %
- Frais généraux: 13.00 %
- Bénéfice: 6.00 %
- TVA: 19.00 %

## G Structure et gros oeuvre

### GA Transformations et réparations

#### GAE Réparation d'éléments en béton

**GAE310** m Réparation d'un about de plancher en béton armé, avec du mortier.
Réparation d'un about de plancher en béton armé, d'épaisseur 30 cm, par piquage du béton détérioré avec un marteau électrique, en supprimant le béton en mauvais état jusqu'à atteindre les armatures; assainissement des armatures découvertes par projection à sec d'un jet de particules d'un matériau abrasif (silicate d'aluminium), en supprimant la saleté superficielle, la rouille et toute substance qui pourrait diminuer l'adhérence entre les armatures et le matériau de réparation à appliquer, jusqu'à atteindre un degré de préparation Sa 2 ½ selon NF EN ISO 8501-1; application manuelle d'impression active monocomposante modifiée avec polymères, MasterEmaco P 5000 AP "MBCC de Sika", de couleur gris clair, à base de ciments, granulats de granulométrie sélectionnée, inhibiteurs de corrosion et polymères en poudre, avec faible teneur en chrome, garantissant l'adhérence entre les deux, avec 1,6 kg/m² de consommation moyenne; restitution de la partie affectée par application manuelle de mortier fluide, de résistance mécanique élevée et retrait compensé, avec une résistance à la compression à 28 jours supérieure ou égale à 78,5 N/mm² et un module d'élasticité supérieur ou égal à 20000 N/mm², classe R4, type CC, selon NF EN 1504-3, Euroclasse A1 de réaction au feu, selon NF EN 13501-1, en couche de 40 mm d'épaisseur moyenne, de consistance fluide.
Critère d'évaluation économique: Le prix comprend le déplacement, le montage et le démontage sur site de l'équipement de projection. Le prix comprend le montage et le démontage du système de coffrage.
Inclut: Marquage de la zone à assainir. Piquage de la surface au marteau électrique. Nettoyage de la surface support. Application du dissolvant de graisses. Montage et préparation de l'équipement de projection. Application mécanique du jet abrasif. Démontage de l'équipement de projection. Humectage de la surface support. Préparation du mélange d'impression. Application du produit d'impression. Montage du système de coffrage. Préparation du mélange de mortier. Application du mortier. Séchage. Démontage du système de coffrage. Retrait et entassement des restes générés. Charge manuelle des restes générés dans le camion ou la benne.
Critère pour le métré: Longueur mesurée selon documentation graphique du Projet.
Critère pour le mémoire: On mesurera la longueur réellement exécutée selon les spécifications du Projet.

| Code | U | Désignation | Quantité | Prix | Montant |
|---|---|---|---|---|---|
| mt08lim050 | l | Dissolvant de trichloréthylène, pour huiles, graisses et résines. (matériau) | 0.030 | 1219.04 | 36.57 |
| mt08lim010a | kg | Abrasif pour le nettoyage par jet ou à pression, constitué de particules de silicate d'aluminium. (matériau) | 1.050 | 31.86 | 33.45 |
| mt09reh020d | kg | Impression active monocomposante modifiée avec polymères, MasterEmaco P 5000 AP "MBCC de Sika", de couleur gris clair, à durcissement rapide, pour la protection et la passivation des armatures en acier, et comme pont d'adhérence entre mortier de réparation et béton existant, selon NF EN 1504-7. (matériau) | 0.480 | 447.19 | 214.65 |
| mt09red110c | kg | Mortier fluide, de résistance mécanique élevée et retrait compensé, avec une résistance à la compression à 28 jours supérieure ou égale à 78,5 N/mm² et un module d'élasticité supérieur ou égal à 20000 N/mm², classe R4, type CC, selon NF EN 1504-3, Euroclasse A1 de réaction au feu, selon NF EN 13501-1, pour réparation structurale du béton. (matériau) | 23.100 | 102.93 | 2377.68 |
| mt50spa052b | m | Grosse planche en bois de pin, de 20x7,2 cm. (matériau) | 0.200 | 617.54 | 123.51 |
| mt50spa101 | kg | Clous en acier. (matériau) | 0.009 | 182.87 | 1.65 |
| mt50spa081a | U | Étai métallique télescopique, allant jusqu'à 3 m de hauteur. (matériau) | 0.013 | 1880.76 | 24.45 |
| mq05mai030 | h | Marteau pneumatique. (matériel) | 0.313 | 441.08 | 138.06 |
| mq05pdm110 | h | Compresseur portable diesel moyenne pression 10 m³/min. (matériel) | 0.156 | 748.10 | 116.70 |
| mq08lch010 | h | Équipement de jet de sable à pression. (matériel) | 0.035 | 309.19 | 10.82 |
| mq06pym010 | h | Mélangeuse-pompeuse pour mortiers et plâtres projetés, de 3 m³/h. (matériel) | 0.005 | 822.12 | 4.11 |
| mo020 | h | Compagnon professionnel III/CP2 construction. (main-d'œuvre) | 1.051 | 698.09 | 733.69 |
| mo113 | h | Ouvrier d'exécution I/OE1 construction. (main-d'œuvre) | 1.051 | 502.77 | 528.41 |
| % | % | Frais de chantier des unités d'ouvrage | 2 % | 4343.75 | 86.88 |
|  |  | Coûts directs |  |  | 4430.63 |
