# Ancrage d'une barre à haute adhérence en acier, pour connexion entre fondations, en reprise en sous-oeuvre de fondation

- Propriété du fichier: CYPE INGENIEROS, S.A.
- Format: FIEBDC-3/2002
- Zone géographique: Algérie
- Devise: DZD
- Coûts indirects: 3.00 %
- Frais généraux: 13.00 %
- Bénéfice: 6.00 %
- TVA: 19.00 %

## G Structure et gros oeuvre

### GA Transformations et réparations

#### GAO Reprises en sous-oeuvre

**GAO200** U Ancrage d'une barre à haute adhérence en acier, pour connexion entre fondations, en reprise en sous-oeuvre de fondation.
Ancrage dans une fondation existante en béton, d'une barre à haute adhérence en acier Fe E 500 de 16 mm de diamètre, avec résine époxy, sans styrène, MasterFlow 932 AN "MBCC de Sika", appliquée par pistolet manuel ou pneumatique, avec un tube de dosage et de mélange automatique, placée dans un trou de 24 mm de diamètre et 400 mm de profondeur, pour la connexion latérale entre la fondation existante et la nouvelle fondation en béton, en reprise en sous-oeuvre de fondation.
Critère d'évaluation économique: Le prix ne comprend pas la nouvelle fondation.
Inclut: Implantation de l'ancrage. Réalisation du trou. Nettoyage de la surface avec un équipement à air sous pression. Application de la résine. Mise en place de l'armature.
Critère pour le métré: Nombre d'unités prévues, selon documentation graphique du Projet.
Critère pour le mémoire: On mesurera le nombre d'unités réellement exécutées selon les spécifications du Projet.

| Code | U | Désignation | Quantité | Prix | Montant |
|---|---|---|---|---|---|
| mt26reh100p | U | Cartouche de 400 ml de résine époxy, sans styrène, MasterFlow 932 AN "MBCC de Sika", à deux composants, avec doseur et buse mélangeuse automatique, pour ancrages structuraux verticaux et horizontaux. (matériau) | 0.426 | 2564.93 | 1092.66 |
| mt07aco055e | kg | Barres en acier haute adhérence, Fe E 500, de divers diamètres. (matériau) | 1.890 | 131.14 | 247.85 |
| op00ciz020 |  | Cisaille pour barres à haute adhérence en acier. | 1.000 | 0.00 | 0.00 |
| op00ata010 |  | Pince à ligaturer. | 1.000 | 0.00 | 0.00 |
| mo089 | h | Ouvrier professionnel II/OP du béton. (main-d'œuvre) | 0.464 | 542.69 | 251.81 |
| % | % | Frais de chantier des unités d'ouvrage | 2 % | 1592.32 | 31.85 |
|  |  | Coûts directs |  |  | 1624.17 |
