# Plancher unidirectionnel avec poutrelles visibles

- Propriété du fichier: CYPE INGENIEROS, S.A.
- Format: FIEBDC-3/2002
- Zone géographique: Algérie
- Devise: DZD
- Coûts indirects: 3.00 %
- Frais généraux: 13.00 %
- Bénéfice: 6.00 %
- TVA: 19.00 %

## G Structure et gros oeuvre

### GP Planchers

#### GPH Poutrelles et entrevous

**GPH030** m² Plancher unidirectionnel avec poutrelles visibles.
Plancher unidirectionnel en béton armé, avec poutrelle visible, horizontal, avec une hauteur sous plafond de jusqu'à 3 m, épaisseur 28 cm, réalisé avec béton confectionné sur le chantier BCN: CPJ-CEM II/A 32,5 - TP - B 30 - 15/25 - E: 2a - BA - P 18-305, coulage avec des moyens manuels avec un volume total de béton de 0,064 m³/m², et acier Fe E 500 en zone de renfort au moments négatifs et de connecteurs de poutrelles et de chaînages, avec une quantité totale de 2 kg/m²; montage et démontage d'un système de coffrage partiel, avec finition à revêtir, constitué de: surface coffrante en panneaux en bois traité, renforcés avec des tiges et des profilés, et planches en bois, amortissables en 25 utilisations, structure support horizontale de poutrelles métalliques et accessoires de montage, amortissables en 150 utilisations et structure support verticale d'étais métalliques, amortissables en 150 utilisations; poutrelle en béton visible, imitation bois, 8x20 cm; entrevous plat en terre cuite, avec le bord lisse, 60x23x3,5 cm; dalle de compression de 4 cm d'épaisseur, avec armature de répartition formée par treillis soudé 100x100 mm et Ø 4,0-4,0 mm, en acier Fe E 500. Comprend agent filmogène MasterKure 215 WB "MBCC de Sika", pour le séchage des bétons et des mortiers.
Critère d'évaluation économique: Le prix comprend le ferraillage de l'armature (coupe, façonnage et assemblage des éléments) sur l'aire de ferraillage en chantier et la pose en coffrage sur site, mais il ne comprend ni les poteaux ni les poutres.
Inclut: Implantation du système de coffrage. Montage du système de coffrage. Implantation de la géométrie de l'étage sur le coffrage. Mise en place des poutrelles et des entrevous. Mise en place des armatures. Préparation du béton. Coulage et compactage du béton. Réglage et nivellement de la dalle de compression. Séchage du béton. Démontage du système de coffrage.
Critère pour le métré: Surface mesurée en grandeur nature à partir des faces extérieures des chaînages non structuraux, selon documentation graphique du Projet, en déduisant les ouvertures de surface supérieure à 6 m².
Critère pour le mémoire: On mesurera, en grandeur réelle, à partir des faces extérieures des chaînages non structuraux, la surface réellement exécutée selon les spécifications du Projet, en déduisant les ouvertures de surface supérieure à 6 m². Tous les éléments intégrants de la structure signalés dans les plans et les détails du projet seront considérés comme inclus.

| Code | U | Désignation | Quantité | Prix | Montant |
|---|---|---|---|---|---|
| mt08eft030a | m² | Panneau en bois traité, de 22 mm d'épaisseur, renforcé avec des tiges et des profilés. (matériau) | 0.022 | 5747.79 | 126.45 |
| mt50spa052b | m | Grosse planche en bois de pin, de 20x7,2 cm. (matériau) | 0.044 | 617.54 | 27.17 |
| mt08eva030 | m² | Structure support pour coffrage récupérable, composée de: poutrelles métalliques et accessoires de montage. (matériau) | 0.004 | 12885.16 | 51.54 |
| mt50spa081a | U | Étai métallique télescopique, allant jusqu'à 3 m de hauteur. (matériau) | 0.027 | 1880.76 | 50.78 |
| mt08cim030b | m³ | Bois de pin. (matériau) | 0.002 | 44908.56 | 89.82 |
| mt08var060 | kg | Pointes d'acier de 20x100 mm. (matériau) | 0.020 | 1105.34 | 22.11 |
| mt08dba010g | l | Agent démoulant, à base d'huiles spéciales, émulsionnable à l'eau MasterFinish RL 294 "MBCC de Sika", pour coffrages métalliques, phénoliques ou en bois. (matériau) | 0.015 | 234.96 | 3.52 |
| mt07bce030c | U | Entrevous plat en terre cuite, avec le bord lisse, 60x23x3,5 cm. (matériau) | 7.246 | 417.28 | 3023.61 |
| mt07vse020m | m | Poutrelle en béton visible, imitation bois, Lmoyenne = <4 m, 8x20 cm. (matériau) | 0.167 | 3826.94 | 639.10 |
| mt07vse020n | m | Poutrelle en béton visible, imitation bois, Lmoyenne = 4/5 m, 8x20 cm. (matériau) | 0.917 | 3976.40 | 3646.36 |
| mt07vse020o | m | Poutrelle en béton visible, imitation bois, Lmoyenne = 5/6 m, 8x20 cm. (matériau) | 0.500 | 4131.51 | 2065.76 |
| mt07aco055e | kg | Barres en acier haute adhérence, Fe E 500, de divers diamètres. (matériau) | 2.100 | 131.14 | 275.39 |
| mt08var050 | kg | Fil de fer galvanisé pour attacher, de 1,30 mm de diamètre. (matériau) | 0.024 | 189.49 | 4.55 |
| mt07ame100bca | m² | Treillis soudé 100x100 mm, fils porteurs de 4 mm de diamètre et fils de répartition de 4 mm de diamètre, en acier Fe E 500. (matériau) | 1.100 | 259.59 | 285.55 |
| mt08aaa010a | m³ | Eau. (matériau) | 0.012 | 189.49 | 2.27 |
| mt01arg000a | m³ | Sable criblé. (matériau) | 0.026 | 2807.51 | 73.00 |
| mt01arg001ar | m³ | Gros granulats homogénéisés, de taille maximale 15/25 mm. (matériau) | 0.048 | 2998.17 | 143.91 |
| mt08cem000a | kg | Ciment gris en sacs. (matériau) | 30.912 | 13.77 | 425.66 |
| mt08cur020d | l | Agent filmogène MasterKure 215 WB "MBCC de Sika", pour le séchage des bétons et des mortiers. (matériau) | 0.150 | 203.38 | 30.51 |
| mq06hor010 | h | Bétonnière électrique avec une capacité de gâchage de 160 l. (matériel) | 0.047 | 333.01 | 15.65 |
| op00ciz020 |  | Cisaille pour barres à haute adhérence en acier. | 1.000 | 0.00 | 0.00 |
| op00ata010 |  | Pince à ligaturer. | 1.000 | 0.00 | 0.00 |
| op00sie020 |  | Scie circulaire à disque fixe, pour table de travail. | 1.000 | 0.00 | 0.00 |
| au00auh040 |  | Vibreur de béton, électrique. | 1.000 | 0.00 | 0.00 |
| mo044 | h | Compagnon professionnel III/CP2 coffreur. (main-d'œuvre) | 0.666 | 726.48 | 483.84 |
| mo091 | h | Ouvrier professionnel II/OP coffreur. (main-d'œuvre) | 0.666 | 542.69 | 361.43 |
| mo043 | h | Compagnon professionnel III/CP2 ferrailleur. (main-d'œuvre) | 0.034 | 726.48 | 24.70 |
| mo090 | h | Ouvrier professionnel II/OP ferrailleur. (main-d'œuvre) | 0.036 | 542.69 | 19.54 |
| mo113 | h | Ouvrier d'exécution I/OE1 construction. (main-d'œuvre) | 0.094 | 502.77 | 47.26 |
| mo112 | h | Ouvrier d'exécution I/OE2 construction. (main-d'œuvre) | 0.099 | 511.00 | 50.59 |
| mo045 | h | Compagnon professionnel III/CP2 bétonneur. (main-d'œuvre) | 0.029 | 726.48 | 21.07 |
| mo092 | h | Ouvrier professionnel II/OP bétonneur. (main-d'œuvre) | 0.112 | 542.69 | 60.78 |
| % | % | Frais de chantier des unités d'ouvrage | 2 % | 12071.92 | 241.44 |
|  |  | Coûts directs |  |  | 12313.36 |
