# Réparation d'un revêtement dans des zones publiques, avec du mortier à base de ciment

- Propriété du fichier: CYPE Ingenieros S.A.
- Format: FIEBDC-3/2016
- Logiciel: Générateur de prix de la construction. CYPE Ingenieros, S.A.
- Date: 17/09/2024
- Zone géographique: Algérie
- Devise: DZD
- Coûts indirects: 3 %
- Frais généraux: 13 %
- Bénéfice: 6 %
- TVA: 19 %

## A VRD et aménagements extérieurs

### AS Revêtement de sols extérieurs

#### ASR Réparation

**ASR020** m² Réparation d'un revêtement dans des zones publiques, avec du mortier à base de ciment.
Réparation d'un revêtement dans des zones publiques, de surface horizontale, avec du mortier fluide, à prise rapide, MasterEmaco T 800 DUO "MBCC de Sika", à retrait compensé, avec une résistance à la compression à 28 jours supérieure ou égale à 80 N/mm² et un module d'élasticité supérieur ou égal à 30000 N/mm², classe R4, type CC, selon NF EN 1504-3, Euroclasse A1 de réaction au feu, selon NF EN 13501-1, CT - C60 - F7 selon NF EN 13813, composé de ciments spéciaux, granulats sélectionnés et additifs, avec une taille maximale de particule de 2 mm, application manuelle, en couche de 50 mm d'épaisseur moyenne.
Inclut: Humectage de la surface support. Préparation du mélange. Application du produit. Séchage.
Critère pour le métré: Surface mesurée selon documentation graphique du Projet.
Critère pour le mémoire: On mesurera la surface réellement exécutée selon les spécifications du Projet.

| Code | U | Désignation | Quantité | Prix | Montant |
|---|---|---|---|---|---|
| mt09reh141b | kg | Mortier fluide, à prise rapide, MasterEmaco T 800 DUO "MBCC de Sika", à retrait compensé, avec une résistance à la compression à 28 jours supérieure ou égale à 80 N/mm² et un module d'élasticité supérieur ou égal à 30000 N/mm², classe R4, type CC, selon NF EN 1504-3, Euroclasse A1 de réaction au feu, selon NF EN 13501-1, CT - C60 - F7 selon NF EN 13813, composé de ciments spéciaux, granulats sélectionnés et additifs, avec une taille maximale de particule de 2 mm, avec résistance aux sulfates et aux chlorures, imperméable à l'eau et haute résistance aux cycles de gelée et de dégelée. (matériau) | 100 | 138.96 | 13896.000 |
| mt08aaa010a | m³ | Eau. (matériau) | 0.01 | 189.49 | 1.895 |
| mo041 | h | Compagnon professionnel III/CP2 VRD espaces publics. (main-d'œuvre) | 0.717 | 698.09 | 500.531 |
| mo087 | h | Ouvrier professionnel II/OP VRD espaces publics. (main-d'œuvre) | 0.717 | 521.84 | 374.159 |
| % | % | Frais de chantier des unités d'ouvrage | 2 % | 14772.585 | 295.452 |
|  |  | Coûts directs |  |  | 15068.037 |

Déchets:
- pose: mt09reh141b; facteur de déchet 0.0063

## Ressources

**mt09reh141b** kg Mortier fluide, à prise rapide
Données techniques: Coût énergétique 7.294 MJ; Émission de CO2 0.494 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt08aaa010a** m³ Eau
Données techniques: Coût énergétique 60.000 MJ; Émission de CO2 30.000 kg
