# Renfort d'une maçonnerie de briques apparentes en terre cuite, avec du mortier et maille

- Propriété du fichier: CYPE Ingenieros S.A.
- Format: FIEBDC-3/2016
- Logiciel: Générateur de prix de la construction. CYPE Ingenieros, S.A.
- Date: 25/06/2024
- Zone géographique: Algérie
- Devise: DZD
- Coûts indirects: 3 %
- Frais généraux: 13 %
- Bénéfice: 6 %
- TVA: 19 %

## E Enveloppe et finition extérieure

### EA Nettoyage, préparation et réparation

#### EAR Réparation

**EAR090** m² Renfort d'une maçonnerie de briques apparentes en terre cuite, avec du mortier et maille.
Renfort de la face intérieure d'une maçonnerie de briques apparentes en terre cuite, par piquage avec des moyens manuels; réalisation d'un enduit de ciment à vue, finition superficielle rugueuse, avec du mortier de ciment M-5; mise en place de maille à triple torsion, de 13 mm de vide de maille et 0,7 mm de diamètre, finition galvanisée, fixée à la maçonnerie à l'aide de chevilles à expansion et réalisation d'un enduit avec du mortier réparateur, renforcé avec fibres, résistant aux sulfates, à résistance mécanique très élevée et retrait compensé, avec une résistance à la compression à 28 jours supérieure ou égale à 40 N/mm² et un module d'élasticité supérieur ou égal à 17000 N/mm², classe R3, type CC, selon NF EN 1504-3, Euroclasse A1 de réaction au feu, selon NF EN 13501-1, composé de ciments spéciaux, granulats sélectionnés, additifs et fibres, en couche de 15 mm d'épaisseur moyenne, finition talochée, appliquée manuellement en pressant le mortier avec une truelle sur la surface.
Inclut: Préparation de la surface support. Humectage de la surface support. Application du mortier. Mise en place de la maille. Humectage de la surface support. Préparation du mélange. Application du produit. Séchage. Nettoyage des restes d'ouvrage. Retrait et entassement des restes générés. Chargement des restes générés dans le camion ou la benne.
Critère pour le métré: Surface mesurée selon documentation graphique du Projet.
Critère pour le mémoire: On mesurera la surface réellement exécutée selon les spécifications du Projet.

| Code | U | Désignation | Quantité | Prix | Montant |
|---|---|---|---|---|---|
| mt09mor010c | m³ | Mortier de ciment CEM II/B-P 32,5 N type M-5, confectionné sur site avec 250 kg/m³ de ciment et une proportion en volume 1/6. (matériau) | 0.015 | 14565.28 | 218.479 |
| mt52mtt010a | m² | Maille à triple torsion, de 13 mm de vide de maille et 0,7 mm de diamètre, finition galvanisée. (matériau) | 1.05 | 150.39 | 157.910 |
| mt07aaa012 | U | Douille à expansion M6, FISCHER FNA II 6X30/5". (matériau) | 1.1 | 66.27 | 72.897 |
| mt28mrp011g | kg | Mortier réparateur, renforcé avec fibres, résistant aux sulfates, à résistance mécanique très élevée et retrait compensé, avec une résistance à la compression à 28 jours supérieure ou égale à 40 N/mm² et un module d'élasticité supérieur ou égal à 17000 N/mm², classe R3, type CC, selon NF EN 1504-3, Euroclasse A1 de réaction au feu, selon NF EN 13501-1, composé de ciments spéciaux, granulats sélectionnés, additifs et fibres, appliqué dans les épaisseurs jusqu'à 35 mm suivant la verticale et 75 mm suivant l'horizontale, pour réparer des éléments constructifs de béton structural. (matériau) | 30 | 77.68 | 2330.400 |
| mo020 | h | Compagnon professionnel III/CP2 construction. (main-d'œuvre) | 0.523 | 698.09 | 365.101 |
| mo113 | h | Ouvrier d'exécution I/OE1 construction. (main-d'œuvre) | 0.523 | 502.77 | 262.949 |
| % | % | Frais de chantier des unités d'ouvrage | 2 % | 3407.736 | 68.155 |
|  |  | Coûts directs |  |  | 3475.891 |

Déchets:
- pose: mt09mor010c; facteur de déchet 0.0036
- pose: mt52mtt010a Maille à triple torsion, de 13 mm de vide de maille et 0,7 mm de diamètre, finition galvanisée; facteur de déchet 0.0188
- pose: mt07aaa012 Douille à expansion M6, FISCHER FNA II 6X30/5"; facteur de déchet 0.00364706
- pose: mt28mrp011g; facteur de déchet 0.0063

## Ressources

**mt09mor010c** m³ Mortier de ciment CEM II/B-P 32,5 N type M-5
Données techniques: Coût énergétique 3724.000 MJ; Émission de CO2 323.000 kg; Code CED 17 01 01; Masse de l'élément 1900 kg; Volume 1.266667 m3

**mt52mtt010a** m² Maille à triple torsion, de 13 mm de vide de maille et 0,7 mm de diamètre, finition galvanisée
Données techniques: Coût énergétique 12.982 MJ; Émission de CO2 1.223 kg; Code CED 17 04 05; Masse de l'élément 0.44 kg; Volume 0.00021 m3
Déchets:
- emballage: re170203 Plastique. (composant de déchet); quantité 0.02 kg; Code CED 17 02 03; Masse de l'élément 1 kg; Volume 0.001667 m3

**mt07aaa012** U Douille à expansion M6, FISCHER FNA II 6X30/5"
Données techniques: Coût énergétique 0.455 MJ; Émission de CO2 0.046 kg; Code CED 17 04 05; Masse de l'élément 0.017 kg; Volume 0.000008 m3
Déchets:
- emballage: re150101 Emballages en papier et en carton. (composant de déchet); quantité 0.001 kg; Code CED 15 01 01; Masse de l'élément 1 kg; Volume 0.001333 m3

**mt28mrp011g** kg Mortier réparateur
Données techniques: Coût énergétique 5.534 MJ; Émission de CO2 0.544 kg; Code CED 17 01 01; Masse de l'élément 1 kg; Volume 0.000667 m3
Déchets:
- emballage: re150101 Emballages en papier et en carton; quantité 0.014 kg
- emballage: re170201 Bois. (composant de déchet); quantité 0.001 kg; Code CED 17 02 01; Masse de l'élément 1 kg; Volume 0.000909 m3
- emballage: re170203 Plastique; quantité 0.003 kg
