# Scellement d'un joint de dilatation avec du mastic élastique

- Propriété du fichier: CYPE Ingenieros S.A.
- Format: FIEBDC-3/2016
- Logiciel: Générateur de prix de la construction. CYPE Ingenieros, S.A.
- Date: 25/06/2024
- Zone géographique: Algérie
- Devise: DZD
- Coûts indirects: 3 %
- Frais généraux: 13 %
- Bénéfice: 6 %
- TVA: 19 %

## E Enveloppe et finition extérieure

### EE Étanchéité: imperméabilisations

#### EEJ Joints

**EEJ020** m Scellement d'un joint de dilatation avec du mastic élastique.
Scellement d'un joint de dilatation de 15 mm de largeur, dans un parement vertical extérieur, avec mastic élastomère monocomposant à base de polyuréthane, MasterSeal NP 474 "MBCC de Sika", de couleur blanche, sur cordon en polyéthylène expansé à cellules fermées, de section circulaire de 20 mm de diamètre, MasterSeal 920 "MBCC de Sika"; finition par lissage du matériau avec une spatule.
Inclut: Nettoyage du support. Protection de la surface contiguë à la jonction. Remplissage du fond du joint. Application du mastic.
Critère pour le métré: Longueur mesurée selon documentation graphique du Projet.
Critère pour le mémoire: On mesurera la longueur réellement exécutée selon les spécifications du Projet.

| Code | U | Désignation | Quantité | Prix | Montant |
|---|---|---|---|---|---|
| mt15bas010B | m | Cordon en polyéthylène expansé à cellules fermées, de section circulaire de 20 mm de diamètre, MasterSeal 920 "MBCC de Sika", pour le remplissage de fond de joint. (matériau) | 1 | 31.02 | 31.020 |
| mt15bas030m | U | Cartouche de mastic élastomère monocomposant à base de polyuréthane, MasterSeal NP 474 "MBCC de Sika", de couleur blanche, de 600 ml, type F-25 HM selon NF EN ISO 11600, à haute adhérence et à durcissement rapide, avec des propriétés élastiques élevées, résistance aux intempéries, au vieillissement et aux rayons UV, apte pour être en contact avec eau potable, dureté Shore A approchée de 35 et allongement en rupture > 600%, selon NF EN ISO 11600. (matériau) | 0.25 | 1200.64 | 300.160 |
| mo112 | h | Ouvrier d'exécution I/OE2 construction. (main-d'œuvre) | 0.248 | 511 | 126.728 |
| % | % | Frais de chantier des unités d'ouvrage | 2 % | 457.908 | 9.158 |
|  |  | Coûts directs |  |  | 467.066 |

Déchets:
- pose: mt15bas010B; facteur de déchet 0.044
- pose: mt15bas030m; facteur de déchet 0.06

## Ressources

**mt15bas010B** m Cordon en polyéthylène expansé à cellules fermées
Données techniques: Coût énergétique 46.272 MJ; Émission de CO2 1.374 kg; Code CED 17 02 03; Masse de l'élément 0.298 kg; Volume 0.000497 m3
Déchets:
- emballage: re170201 Bois. (composant de déchet); quantité 0.04 kg; Code CED 17 02 01; Masse de l'élément 1 kg; Volume 0.000909 m3

**mt15bas030m** U Cartouche de mastic élastomère monocomposant à base de polyuréthane
Données techniques: Coût énergétique 113.498 MJ; Émission de CO2 5.521 kg; Code CED 17 09 04; Masse de l'élément 0.72 kg; Volume 0.00048 m3
Déchets:
- emballage: re170203 Plastique. (composant de déchet); quantité 0.1 kg; Code CED 17 02 03; Masse de l'élément 1 kg; Volume 0.001667 m3
