# Obturation instantanée d'une voie d'eau à l'intérieur d'un mur en béton, avec du mortier

- Propriété du fichier: CYPE Ingenieros S.A.
- Format: FIEBDC-3/2016
- Logiciel: Générateur de prix de la construction. CYPE Ingenieros, S.A.
- Date: 25/06/2024
- Zone géographique: Algérie
- Devise: DZD
- Coûts indirects: 3 %
- Frais généraux: 13 %
- Bénéfice: 6 %
- TVA: 19 %

## E Enveloppe et finition extérieure

### EE Étanchéité: imperméabilisations

#### EEO Obturation des voies d'eau

**EEO010** U Obturation instantanée d'une voie d'eau à l'intérieur d'un mur en béton, avec du mortier.
Obturation instantanée d'une voie d'eau à l'intérieur d'un mur en béton, avec du mortier à prise ultra-rapide, MasterSeal 573 "MBCC de Sika", en pressant avec force la zone à boucher, autant de fois que nécessaire pour obtenir la coupure de la voie d'eau.
Inclut: Nettoyage et préparation de la surface. Application du produit. Lissage final de la surface.
Critère pour le métré: Nombre d'unités prévues, selon documentation graphique du Projet.
Critère pour le mémoire: On mesurera le nombre d'unités réellement exécutées selon les spécifications du Projet.

| Code | U | Désignation | Quantité | Prix | Montant |
|---|---|---|---|---|---|
| mt09reh195d | kg | Mortier à prise ultra-rapide, MasterSeal 573 "MBCC de Sika". (matériau) | 0.44 | 202.12 | 88.933 |
| mo032 | h | Compagnon professionnel III/CP2 poseur de produits imperméabilisants. (main-d'œuvre) | 0.082 | 698.09 | 57.243 |
| mo070 | h | Ouvrier professionnel II/OP poseur de produits imperméabilisants. (main-d'œuvre) | 0.136 | 521.84 | 70.970 |
| % | % | Frais de chantier des unités d'ouvrage | 2 % | 217.146 | 4.343 |
|  |  | Coûts directs |  |  | 221.489 |

Déchets:
- pose: mt09reh195d Mortier à prise ultra-rapide, MasterSeal 573 "MBCC de Sika"; facteur de déchet 0.0063

## Ressources

**mt09reh195d** kg Mortier à prise ultra-rapide, MasterSeal 573 "MBCC de Sika"
Données techniques: Coût énergétique 8.234 MJ; Émission de CO2 0.514 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3
