# Revêtement pour la protection du béton ou mortier face à la carbonatation et aux milieux ambiants agressifs contaminés

- Propriété du fichier: CYPE Ingenieros S.A.
- Format: FIEBDC-3/2016
- Logiciel: Générateur de prix de la construction. CYPE Ingenieros, S.A.
- Date: 17/09/2024
- Zone géographique: Algérie
- Devise: DZD
- Coûts indirects: 3 %
- Frais généraux: 13 %
- Bénéfice: 6 %
- TVA: 19 %

## G Structure et gros oeuvre

### GA Transformations et réparations

#### GAC Traitements de protection d'éléments en béton armé

**GAC060** m² Revêtement pour la protection du béton ou mortier face à la carbonatation et aux milieux ambiants agressifs contaminés.
Application manuelle de deux couches de revêtement rigide à base de résines acryliques en dispersion aqueuse, MasterProtect 320 "MBCC de Sika", couleur blanche, finition mat, texture lisse, (rendement: 200 g/m² chaque couche), pour la protection du béton ou mortier face à la carbonatation et aux milieux ambiants agressifs contaminés.
Inclut: Nettoyage de la surface support. Application du produit.
Critère pour le métré: Surface mesurée selon documentation graphique du Projet.
Critère pour le mémoire: On mesurera la surface réellement exécutée selon les spécifications du Projet.

| Code | U | Désignation | Quantité | Prix | Montant |
|---|---|---|---|---|---|
| mt27tsb010sa | kg | Revêtement rigide à base de résines acryliques en dispersion aqueuse, MasterProtect 320 "MBCC de Sika", couleur blanche, finition mat, texture lisse, imperméable au dioxyde de carbone et perméable à la vapeur d'eau, pour la protection du béton ou mortier, face à la carbonatation et aux milieux ambiants agressifs contaminés, selon NF EN 1504-2. (matériau) | 0.4 | 623.62 | 249.448 |
| mo020 | h | Compagnon professionnel III/CP2 construction. (main-d'œuvre) | 0.21 | 698.09 | 146.599 |
| mo113 | h | Ouvrier d'exécution I/OE1 construction. (main-d'œuvre) | 0.21 | 502.77 | 105.582 |
| % | % | Frais de chantier des unités d'ouvrage | 2 % | 501.629 | 10.033 |
|  |  | Coûts directs |  |  | 511.662 |

Déchets:
- pose: mt27tsb010sa; facteur de déchet 0.035943

## Ressources

**mt27tsb010sa** kg Revêtement rigide à base de résines acryliques en dispersion aqueuse
Données techniques: Coût énergétique 75.527 MJ; Émission de CO2 2.872 kg; Code CED 17 09 04; Masse de l'élément 1 kg; Volume 0.000667 m3
Déchets:
- emballage: re170203 Plastique. (composant de déchet); quantité 0.003 kg; Code CED 17 02 03; Masse de l'élément 1 kg; Volume 0.001667 m3
