# Réparation superficielle et finition de structure en béton, avec du mortier à base de ciment, modifié avec des polymères

- Propriété du fichier: CYPE Ingenieros S.A.
- Format: FIEBDC-3/2016
- Logiciel: Générateur de prix de la construction. CYPE Ingenieros, S.A.
- Date: 17/09/2024
- Zone géographique: Algérie
- Devise: DZD
- Coûts indirects: 3 %
- Frais généraux: 13 %
- Bénéfice: 6 %
- TVA: 19 %

## G Structure et gros oeuvre

### GA Transformations et réparations

#### GAE Réparation d'éléments en béton

**GAE120** m² Réparation superficielle et finition de structure en béton, avec du mortier à base de ciment, modifié avec des polymères.
Application manuelle de mortier à base de ciment hydraulique, thixotropique et modifié avec des polymères, MasterEmaco N 205 FC "MBCC de Sika", de couleur grise, avec résistance à la compression à 28 jours supérieure à 15 N/mm², classe R2, type PCC, selon NF EN 1504-3, Euroclasse F de réaction au feu, selon NF EN 13501-1, composé de ciment, résines spéciales et sable, en couche de 3 mm d'épaisseur moyenne, avec finition superficielle talochée avec taloche éponge ou taloche en bois, pour la réparation des surfaces endommagées dans les structures en béton.
Inclut: Humectage de la surface support. Préparation du mélange. Application du produit. Profilage des arêtes. Séchage.
Critère pour le métré: Surface mesurée selon documentation graphique du Projet.
Critère pour le mémoire: On mesurera la surface réellement exécutée selon les spécifications du Projet.

| Code | U | Désignation | Quantité | Prix | Montant |
|---|---|---|---|---|---|
| mt09reh094d | kg | Mortier à base de ciment hydraulique, thixotropique et modifié avec des polymères, MasterEmaco N 205 FC "MBCC de Sika", de couleur grise, avec résistance à la compression à 28 jours supérieure à 15 N/mm², classe R2, type PCC, selon NF EN 1504-3, Euroclasse F de réaction au feu, selon NF EN 13501-1, composé de ciment, résines spéciales et sable, avec effet protecteur face à la carbonatation et résistance aux intempéries, pour réparation superficielle et finition des structures en béton. (matériau) | 5.4 | 145.27 | 784.458 |
| mo020 | h | Compagnon professionnel III/CP2 construction. (main-d'œuvre) | 0.532 | 698.09 | 371.384 |
| mo113 | h | Ouvrier d'exécution I/OE1 construction. (main-d'œuvre) | 0.532 | 502.77 | 267.474 |
| % | % | Frais de chantier des unités d'ouvrage | 2 % | 1423.316 | 28.466 |
|  |  | Coûts directs |  |  | 1451.782 |

Déchets:
- pose: mt09reh094d; facteur de déchet 0.0063

## Ressources

**mt09reh094d** kg Mortier à base de ciment hydraulique
Données techniques: Coût énergétique 2.394 MJ; Émission de CO2 0.194 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3
