# Renfort des poutres et des poutrelles, avec des lamelles en fibre de carbone MasterBrace "MBCC de Sika"

- Propriété du fichier: CYPE Ingenieros S.A.
- Format: FIEBDC-3/2016
- Logiciel: Générateur de prix de la construction. CYPE Ingenieros, S.A.
- Date: 17/09/2024
- Zone géographique: Algérie
- Devise: DZD
- Coûts indirects: 3 %
- Frais généraux: 13 %
- Bénéfice: 6 %
- TVA: 19 %

## G Structure et gros oeuvre

### GA Transformations et réparations

#### GAT Transformations d'éléments en béton

**GAT070** m Renfort des poutres et des poutrelles, avec des lamelles en fibre de carbone MasterBrace "MBCC de Sika".
Renfort par la face supérieure des poutres ou des poutrelles en béton armé, par le système MasterBrace "MBCC de Sika", constitué de lamelle en fibre de carbone, MasterBrace LAM 170/3100 "MBCC de Sika", de 50 mm de largeur et 1,2 mm d'épaisseur, module d'élasticité 170000 N/mm², résistance à la traction 3100 MPa et allongement ultime 1,9%, placé avec MasterBrace ADH 4000 "MBCC de Sika", en appliquant une couche de 2 mm d'épaisseur sur la lamelle avec une spatule et une autre couche de 1 mm d'épaisseur sur la surface de contact avec la surface support, préalablement imprimée avec MasterBrace P 3500 "MBCC de Sika", appliquée avec une brosse.
Critère d'évaluation économique: Le prix ne comprend ni la préparation du support ni le revêtement.
Inclut: Implantation de la position des renforts. Application de la couche d'apprêt. Application de l'adhésif sur le béton imprimé. Application de l'adhésif sur la face rugueuse de la lamelle. Mise en place de la lamelle sur la surface support, avec un rouleau en caoutchouc. Nettoyage des restes d'ouvrage.
Critère pour le métré: Longueur mesurée selon documentation graphique du Projet.
Critère pour le mémoire: On mesurera la longueur réellement exécutée selon les spécifications du Projet.

| Code | U | Désignation | Quantité | Prix | Montant |
|---|---|---|---|---|---|
| mt09reh420a | kg | Impression à deux composants à base de résine époxy sans dissolvants, MasterBrace P 3500 "MBCC de Sika", pour application à la brosse ou au rouleau sur l'élément structural à renforcer par des tissus ou des lamelles en fibre de carbone. (matériau) | 0.25 | 3230.13 | 807.533 |
| mt09reh410a | m | Lamelle en fibre de carbone, MasterBrace LAM 170/3100 "MBCC de Sika", de 50 mm de largeur et 1,2 mm d'épaisseur, module d'élasticité 170000 N/mm², résistance à la traction 3100 MPa et allongement ultime 1,9%, pour renfort des structures. (matériau) | 1.1 | 2393.86 | 2633.246 |
| mt09reh440a | kg | Adhésif à deux composants à base de résine époxy, MasterBrace ADH 4000 "MBCC de Sika", pour application avec spatule sur l'élément structural à renforcer par lamelles en fibres de carbone, selon NF EN 1504-4. (matériau) | 0.374 | 1699.07 | 635.452 |
| mo042 | h | Compagnon professionnel III/CP2 du béton. (main-d'œuvre) | 0.266 | 726.48 | 193.244 |
| mo089 | h | Ouvrier professionnel II/OP du béton. (main-d'œuvre) | 0.266 | 542.69 | 144.356 |
| % | % | Frais de chantier des unités d'ouvrage | 2 % | 4413.831 | 88.277 |
|  |  | Coûts directs |  |  | 4502.108 |

Déchets:
- pose: mt09reh420a; facteur de déchet 0.03
- pose: mt09reh440a; facteur de déchet 0.03

## Ressources

**mt09reh420a** kg Impression à deux composants à base de résine époxy sans dissolvants
Données techniques: Coût énergétique 75.527 MJ; Émission de CO2 2.872 kg; Code CED 17 09 04; Masse de l'élément 1 kg; Volume 0.000667 m3
Déchets:
- emballage: re170203 Plastique. (composant de déchet); quantité 0.003 kg; Code CED 17 02 03; Masse de l'élément 1 kg; Volume 0.001667 m3

**mt09reh440a** kg Adhésif à deux composants à base de résine époxy
Données techniques: Coût énergétique 86.761 MJ; Émission de CO2 3.294 kg; Code CED 17 09 04; Masse de l'élément 1 kg; Volume 0.000667 m3
Déchets:
- emballage: re170203 Plastique; quantité 0.003 kg
