# Plancher sur vide sanitaire ventilé et mur de soubassement

- Propriété du fichier: CYPE Ingenieros S.A.
- Format: FIEBDC-3/2016
- Logiciel: Générateur de prix de la construction. CYPE Ingenieros, S.A.
- Date: 17/09/2024
- Zone géographique: Algérie
- Devise: DZD
- Coûts indirects: 3 %
- Frais généraux: 13 %
- Bénéfice: 6 %
- TVA: 19 %

## G Structure et gros oeuvre

### GB Planchers bas

#### GBV Planchers sur vide sanitaire

**GBV010** m² Plancher sur vide sanitaire ventilé et mur de soubassement.
Plancher sur vide sanitaire ventilé, en béton armé, épaisseur 30 = 25+5 cm, réalisé avec béton confectionné sur le chantier BCN: CPJ-CEM II/A 32,5 - TP - B 30 - 15/25 - E: 2a - BA - P 18-305, coulage avec des moyens manuels, volume 0,104 m³/m², et acier Fe E 500 en zone de renfort au moments négatifs et de connecteurs de poutrelles et de chaînages, quantité 6 kg/m²; constitué de: poutrelle précontrainte en "I"; entrevous en béton, 60x20x25 cm; dalle de compression de 5 cm d'épaisseur, avec armature de répartition formée par treillis soudé 100x100 mm et Ø 4,0-4,0 mm, en acier Fe E 500, sur soubassement de 80 cm de hauteur de brique perforée en terre cuite (gero), à revêtir, 29x14x5 cm, avec du mortier de ciment confectionné sur chantier, avec 250 kg/m³ de ciment, couleur grise, dosage 1:6, fourni en sacs, finition avec membrane bitumineuse. Comprend agent filmogène MasterKure 215 WB "MBCC de Sika", pour le séchage des bétons et des mortiers.
Critère d'évaluation économique: Le prix comprend le ferraillage de l'armature (coupe, façonnage et assemblage des éléments) sur l'aire de ferraillage en chantier et la pose en coffrage sur site.
Inclut: MUR DE SOUBASSEMENT: Nettoyage et préparation de la surface support. Implantation. Préparation du mortier. Assise de la première rangée sur couche de mortier. Mise en place et à l'aplomb des mires de référence. Tendu des cordeaux entre les mires. Mise en place des pièces par rangées à niveau. Réalisation des ouvertures de ventilation dans les murs. Mise en place de l'imperméabilisation. PLANCHER SUR VIDE SANITAIRE: Implantation de la géométrie de l'étage. Mise en place des poutrelles et des entrevous. Mise en place des armatures avec des séparateurs homologués. Préparation du béton. Coulage et compactage du béton. Réglage et nivellement de la dalle de compression. Séchage du béton.
Critère pour le métré: Surface mesurée depuis les faces extérieures des chaînages périmétriques, selon documentation graphique du Projet, en déduisant les ouvertures de surface supérieure à 6 m².
Critère pour le mémoire: On mesurera, à partir des faces extérieures des chaînages périmétrique, la surface réellement exécutée selon les spécifications du Projet, en déduisant les ouvertures de surface supérieure à 6 m². Tous les éléments intégrants de la structure signalés dans les plans et les détails du projet seront considérés comme inclus.

| Code | U | Désignation | Quantité | Prix | Montant |
|---|---|---|---|---|---|
| mt04lpc010a | U | Brique perforée en terre cuite (gero), à revêtir, 29x14x5 cm, pour utilisation en maçonnerie protégée (pièce en P), densité 860 kg/m³, selon NF EN 771-1. (matériau) | 67.2 | 33.8 | 2271.360 |
| mt08aaa010a | m³ | Eau. (matériau) | 0.026 | 189.49 | 4.927 |
| mt01arg005a | t | Sable de carrière, pour mortier confectionné sur le chantier. (matériau) | 0.053 | 2006.95 | 106.368 |
| mt08cem000a | kg | Ciment gris en sacs. (matériau) | 58.361 | 13.77 | 803.631 |
| mt14lba010g | m² | Membrane en bitume modifié par élastomère SBS, LBM(SBS)-40-FP, de 3,5 mm d'épaisseur, masse nominale 4 kg/m², avec une armature de feutre de polyester non tissé de 160 g/m², de surface non protégée. Selon NF EN 13707. (matériau) | 0.84 | 1268.18 | 1065.271 |
| mt08eft030a | m² | Panneau en bois traité, de 22 mm d'épaisseur, renforcé avec des tiges et des profilés. (matériau) | 0.028 | 5747.79 | 160.938 |
| mt08cim030b | m³ | Bois de pin. (matériau) | 0.003 | 44908.56 | 134.726 |
| mt08var060 | kg | Pointes d'acier de 20x100 mm. (matériau) | 0.04 | 1105.34 | 44.214 |
| mt08dba010d | l | Agent démoulant, à base d'huiles spéciales, émulsionnable à l'eau, pour coffrages métalliques, phénoliques ou en bois. (matériau) | 0.03 | 227.92 | 6.838 |
| mt07bho010d | U | Entrevous en béton, 60x20x25 cm. Comprend les pièces spéciales. (matériau) | 5.25 | 119.86 | 629.265 |
| mt07vau010a | m | Poutrelle précontrainte en "I", avec une longueur moyenne d'inférieure à 4 m, selon NF EN 15037-1. (matériau) | 0.165 | 733.24 | 120.985 |
| mt07vau010b | m | Poutrelle précontrainte en "I", avec une longueur moyenne d'entre 4 et 5 m, selon NF EN 15037-1. (matériau) | 0.908 | 789.64 | 716.993 |
| mt07vau010c | m | Poutrelle précontrainte en "I", avec une longueur moyenne d'entre 5 et 6 m, selon NF EN 15037-1. (matériau) | 0.495 | 831.94 | 411.810 |
| mt07vau010d | m | Poutrelle précontrainte en "I", avec une longueur moyenne de supérieure à 6 m, selon NF EN 15037-1. (matériau) | 0.083 | 1029.35 | 85.436 |
| mt07aco055e | kg | Barres en acier haute adhérence, Fe E 500, de divers diamètres. (matériau) | 6.3 | 131.14 | 826.182 |
| mt08var050 | kg | Fil de fer galvanisé pour attacher, de 1,30 mm de diamètre. (matériau) | 0.072 | 189.49 | 13.643 |
| mt07ame100bca | m² | Treillis soudé 100x100 mm, fils porteurs de 4 mm de diamètre et fils de répartition de 4 mm de diamètre, en acier Fe E 500. (matériau) | 1.1 | 259.59 | 285.549 |
| mt01arg000a | m³ | Sable criblé. (matériau) | 0.042 | 2807.51 | 117.915 |
| mt01arg001ar | m³ | Gros granulats homogénéisés, de taille maximale 15/25 mm. (matériau) | 0.079 | 2998.17 | 236.855 |
| mt08cur020d | l | Agent filmogène MasterKure 215 WB "MBCC de Sika", pour le séchage des bétons et des mortiers. (matériau) | 0.15 | 203.38 | 30.507 |
| mq06hor010 | h | Bétonnière électrique avec une capacité de gâchage de 160 l. (matériel) | 0.102 | 333.01 | 33.967 |
| mo021 | h | Compagnon professionnel III/CP2 construction pour des travaux de maçonnerie. (main-d'œuvre) | 1.283 | 698.09 | 895.649 |
| mo114 | h | Ouvrier d'exécution I/OE1 construction pour des travaux de maçonnerie. (main-d'œuvre) | 1.093 | 502.77 | 549.528 |
| mo044 | h | Compagnon professionnel III/CP2 coffreur. (main-d'œuvre) | 0.323 | 726.48 | 234.653 |
| mo091 | h | Ouvrier professionnel II/OP coffreur. (main-d'œuvre) | 0.318 | 542.69 | 172.575 |
| mo043 | h | Compagnon professionnel III/CP2 ferrailleur. (main-d'œuvre) | 0.101 | 726.48 | 73.374 |
| mo090 | h | Ouvrier professionnel II/OP ferrailleur. (main-d'œuvre) | 0.109 | 542.69 | 59.153 |
| mo113 | h | Ouvrier d'exécution I/OE1 construction. (main-d'œuvre) | 0.153 | 502.77 | 76.924 |
| mo112 | h | Ouvrier d'exécution I/OE2 construction. (main-d'œuvre) | 0.16 | 511 | 81.760 |
| mo045 | h | Compagnon professionnel III/CP2 bétonneur. (main-d'œuvre) | 0.047 | 726.48 | 34.145 |
| mo092 | h | Ouvrier professionnel II/OP bétonneur. (main-d'œuvre) | 0.182 | 542.69 | 98.770 |
| % | % | Frais de chantier des unités d'ouvrage | 2 % | 10383.911 | 207.678 |
|  |  | Coûts directs |  |  | 10591.589 |

Déchets:
- pose: mt04lpc010a; facteur de déchet 0.04032
- pose: mt01arg005a Sable de carrière, pour mortier confectionné sur le chantier; facteur de déchet 0.00501329
- pose: mt08cem000a Ciment gris en sacs; facteur de déchet 0.00756
- pose: mt14lba010g; facteur de déchet 0.0649432
- pose: mt08eft030a Panneau en bois traité, de 22 mm d'épaisseur, renforcé avec des tiges et des profilés; facteur de déchet 1
- pose: mt08cim030b Bois de pin; facteur de déchet 1
- pose: mt08var060 Pointes d'acier de 20x100 mm; facteur de déchet 0.0045
- pose: mt08dba010d Agent démoulant, à base d'huiles spéciales, émulsionnable à l'eau, pour coffrages métalliques, phénoliques ou en bois; facteur de déchet 0.07
- pose: mt07bho010d Entrevous en béton, 60x20x25 cm. Comprend les pièces spéciales; facteur de déchet 0.045
- pose: mt07vau010a Poutrelle précontrainte en "I", avec une longueur moyenne d'inférieure à 4 m, selon NF EN 15037-1; facteur de déchet 0.0252
- pose: mt07vau010b Poutrelle précontrainte en "I", avec une longueur moyenne d'entre 4 et 5 m, selon NF EN 15037-1; facteur de déchet 0.0252
- pose: mt07vau010c Poutrelle précontrainte en "I", avec une longueur moyenne d'entre 5 et 6 m, selon NF EN 15037-1; facteur de déchet 0.0252
- pose: mt07vau010d Poutrelle précontrainte en "I", avec une longueur moyenne de supérieure à 6 m, selon NF EN 15037-1; facteur de déchet 0.0252
- pose: mt07aco055e Barres en acier haute adhérence, Fe E 500, de divers diamètres; facteur de déchet 0.0075
- pose: mt08var050 Fil de fer galvanisé pour attacher, de 1,30 mm de diamètre; facteur de déchet 0.0038
- pose: mt07ame100bca; facteur de déchet 0.0232939
- pose: mt01arg000a Sable criblé; facteur de déchet 0.003
- pose: mt01arg001ar Gros granulats homogénéisés, de taille maximale 15/25 mm; facteur de déchet 0.00662338

## Ressources

**mt04lpc010a** U Brique perforée en terre cuite (gero)
Données techniques: Coût énergétique 6.766 MJ; Émission de CO2 0.403 kg; Code CED 17 01 02; Masse de l'élément 1.75 kg; Volume 0.0014 m3
Déchets:
- emballage: re170201 Bois. (composant de déchet); quantité 0.011 kg; Code CED 17 02 01; Masse de l'élément 1 kg; Volume 0.000909 m3
- emballage: re170203 Plastique. (composant de déchet); quantité 0.001 kg; Code CED 17 02 03; Masse de l'élément 1 kg; Volume 0.001667 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg

**mt14lba010g** m² Membrane en bitume modifié par élastomère SBS
Données techniques: Coût énergétique 233.484 MJ; Émission de CO2 6.574 kg; Code CED 17 03 02; Masse de l'élément 4 kg; Volume 0.004 m3
Déchets:
- emballage: re170203 Plastique; quantité 0.053 kg

**mt08eft030a** m² Panneau en bois traité, de 22 mm d'épaisseur, renforcé avec des tiges et des profilés
Données techniques: Coût énergétique 1657.248 MJ; Émission de CO2 -22.692 kg; Code CED 17 02 01; Masse de l'élément 12.2 kg; Volume 0.011091 m3

**mt08cim030b** m³ Bois de pin
Données techniques: Coût énergétique 7471.200 MJ; Émission de CO2 -102.300 kg; Code CED 17 02 01; Masse de l'élément 55 kg; Volume 0.05 m3

**mt08var060** kg Pointes d'acier de 20x100 mm
Données techniques: Coût énergétique 9.830 MJ; Émission de CO2 0.510 kg; Code CED 17 04 05; Masse de l'élément 1 kg; Volume 0.000476 m3

**mt08dba010d** l Agent démoulant, à base d'huiles spéciales, émulsionnable à l'eau, pour coffrages métalliques, phénoliques ou en bois
Données techniques: Coût énergétique 82.642 MJ; Émission de CO2 4.474 kg; Code CED 17 09 04; Masse de l'élément 0.932 kg; Volume 0.000621 m3
Déchets:
- emballage: re150104 Emballages métalliques. (composant de déchet); quantité 0.042 kg; Code CED 15 01 04; Masse de l'élément 1 kg; Volume 0.001667 m3

**mt07bho010d** U Entrevous en béton, 60x20x25 cm. Comprend les pièces spéciales
Données techniques: Coût énergétique 9.909 MJ; Émission de CO2 1.285 kg; Code CED 17 01 01; Masse de l'élément 16 kg; Volume 0.010667 m3
Déchets:
- emballage: re170201 Bois; quantité 0.008 kg
- emballage: re170203 Plastique; quantité 0.004 kg

**mt07vau010a** m Poutrelle précontrainte en "I", avec une longueur moyenne d'inférieure à 4 m, selon NF EN 15037-1
Données techniques: Coût énergétique 43.461 MJ; Émission de CO2 4.658 kg; Code CED 17 01 01; Masse de l'élément 29.3 kg; Volume 0.019533 m3
Déchets:
- emballage: re170201 Bois; quantité 0.014 kg
- emballage: re170203 Plastique; quantité 0.06 kg

**mt07vau010b** m Poutrelle précontrainte en "I", avec une longueur moyenne d'entre 4 et 5 m, selon NF EN 15037-1
Données techniques: Coût énergétique 43.461 MJ; Émission de CO2 4.658 kg; Code CED 17 01 01; Masse de l'élément 29.3 kg; Volume 0.019533 m3
Déchets:
- emballage: re170201 Bois; quantité 0.014 kg
- emballage: re170203 Plastique; quantité 0.06 kg

**mt07vau010c** m Poutrelle précontrainte en "I", avec une longueur moyenne d'entre 5 et 6 m, selon NF EN 15037-1
Données techniques: Coût énergétique 43.461 MJ; Émission de CO2 4.658 kg; Code CED 17 01 01; Masse de l'élément 29.3 kg; Volume 0.019533 m3
Déchets:
- emballage: re170201 Bois; quantité 0.014 kg
- emballage: re170203 Plastique; quantité 0.06 kg

**mt07vau010d** m Poutrelle précontrainte en "I", avec une longueur moyenne de supérieure à 6 m, selon NF EN 15037-1
Données techniques: Coût énergétique 43.461 MJ; Émission de CO2 4.658 kg; Code CED 17 01 01; Masse de l'élément 29.3 kg; Volume 0.019533 m3
Déchets:
- emballage: re170201 Bois; quantité 0.014 kg
- emballage: re170203 Plastique; quantité 0.06 kg

**mt07aco055e** kg Barres en acier haute adhérence, Fe E 500, de divers diamètres
Données techniques: Coût énergétique 9.830 MJ; Émission de CO2 0.510 kg; Code CED 17 04 05; Masse de l'élément 1 kg; Volume 0.000476 m3

**mt08var050** kg Fil de fer galvanisé pour attacher, de 1,30 mm de diamètre
Données techniques: Coût énergétique 25.100 MJ; Émission de CO2 2.560 kg; Code CED 17 04 05; Masse de l'élément 1 kg; Volume 0.000476 m3

**mt07ame100bca** m² Treillis soudé 100x100 mm
Données techniques: Coût énergétique 17.930 MJ; Émission de CO2 0.930 kg; Code CED 17 04 05; Masse de l'élément 1.824 kg; Volume 0.000869 m3

**mt01arg000a** m³ Sable criblé
Données techniques: Coût énergétique 146.250 MJ; Émission de CO2 7.800 kg; Code CED 01 04 09; Masse de l'élément 1950 kg; Volume 1.21875 m3

**mt01arg001ar** m³ Gros granulats homogénéisés, de taille maximale 15/25 mm
Données techniques: Coût énergétique 146.250 MJ; Émission de CO2 7.800 kg; Code CED 01 04 08; Masse de l'élément 1950 kg; Volume 1.3 m3
