# Unité intérieure pour production d'E.C.S., chauffage et refroidissement

- Propriété du fichier: CYPE INGENIEROS, S.A.
- Format: FIEBDC-3/2002
- Zone géographique: Algérie
- Devise: DZD
- Coûts indirects: 3.00 %
- Frais généraux: 13.00 %
- Bénéfice: 6.00 %
- TVA: 19.00 %

## T Équipements techniques

### TV Climatisation et ventilation

#### TVL Système Mitsubishi Electric à débit de réfrigérant variable

**TVL120** U Unité intérieure pour production d'E.C.S., chauffage et refroidissement.
Unité intérieure pour chauffage et refroidissement, pour gaz R-410A, gamme Ecodan pour City Multi, modèle PWFY-EP100VM-E1-AU "MITSUBISHI ELECTRIC", dans une installation avec unité extérieure avec récupération de chaleur de la série PURY/PQRY, puissance frigorifique nominale 0 kW, puissance calorifique nominale 12,5 kW, consommation électrique nominale en refroidissement 0 kW, consommation électrique nominale en chauffage 0,015 kW, de 450x300x800 mm, poids 33 kg, pression sonore 29 dBA, production d'eau chaude jusqu'à 45°C, production d'eau froide jusqu'à 8°C.
Critère d'évaluation économique: Le prix ne comprend ni la canalisation ni le câblage électrique d'alimentation.
Inclut: Implantation. Mise en place et fixation. Connexion aux lignes frigorifiques. Connexion au réseau de conduite d'eau. Connexion au réseau électrique. Mise en marche.
Critère pour le métré: Nombre d'unités prévues, selon documentation graphique du Projet.
Critère pour le mémoire: On mesurera le nombre d'unités réellement exécutées selon les spécifications du Projet.

| Code | U | Désignation | Quantité | Prix | Montant |
|---|---|---|---|---|---|
| mt42mee290a | U | Unité intérieure pour chauffage et refroidissement, pour gaz R-410A, gamme Ecodan pour City Multi, modèle PWFY-EP100VM-E1-AU "MITSUBISHI ELECTRIC", dans une installation avec unité extérieure avec récupération de chaleur de la série PURY/PQRY, puissance frigorifique nominale 11,2 kW, puissance calorifique nominale 12,5 kW, consommation électrique nominale en refroidissement 0,015 kW, consommation électrique nominale en chauffage 0,015 kW, de 450x300x800 mm, poids 33 kg, pression sonore 29 dBA, production d'eau chaude jusqu'à 45°C, production d'eau froide jusqu'à 8°C. (matériau) | 1.000 | 411821.71 | 411821.71 |
| mo005 | h | Compagnon professionnel III/CP2 installateur de climatisation. (main-d'œuvre) | 1.137 | 717.33 | 815.60 |
| mo104 | h | Ouvrier professionnel II/OP installateur de climatisation. (main-d'œuvre) | 1.137 | 520.85 | 592.21 |
| % | % | Frais de chantier des unités d'ouvrage | 2 % | 413229.52 | 8264.59 |
|  |  | Coûts directs |  |  | 421494.11 |
