# Dérivation pour ligne frigorifique, pour système avec récupération de chaleur

- Propriété du fichier: CYPE Ingenieros S.A.
- Format: FIEBDC-3/2016
- Logiciel: Générateur de prix de la construction. CYPE Ingenieros, S.A.
- Date: 25/06/2024
- Zone géographique: Algérie
- Devise: DZD
- Coûts indirects: 3 %
- Frais généraux: 13 %
- Bénéfice: 6 %
- TVA: 19 %

## T Équipements techniques

### TV Climatisation et ventilation

#### TVL Système Mitsubishi Electric à débit de réfrigérant variable

**TVL140** U Dérivation pour ligne frigorifique, pour système avec récupération de chaleur.
Réduction pour connecter le contrôleur BC principal type JA/JA1 avec les contrôleurs BC secondaires, gamme City Multi, modèle CMY-R303S-G "MITSUBISHI ELECTRIC".
Inclut: Connexion.
Critère pour le métré: Nombre d'unités prévues, selon documentation graphique du Projet.
Critère pour le mémoire: On mesurera le nombre d'unités réellement exécutées selon les spécifications du Projet.

| Code | U | Désignation | Quantité | Prix | Montant |
|---|---|---|---|---|---|
| mt42mee604a | U | Réduction pour connecter le contrôleur BC principal type JA/JA1 avec les contrôleurs BC secondaires, gamme City Multi, modèle CMY-R303S-G "MITSUBISHI ELECTRIC". (matériau) | 1 | 21403.63 | 21403.630 |
| mo005 | h | Compagnon professionnel III/CP2 installateur de climatisation. (main-d'œuvre) | 0.057 | 717.33 | 40.888 |
| mo104 | h | Ouvrier professionnel II/OP installateur de climatisation. (main-d'œuvre) | 0.057 | 520.85 | 29.688 |
| % | % | Frais de chantier des unités d'ouvrage | 2 % | 21474.206 | 429.484 |
|  |  | Coûts directs |  |  | 21903.690 |
