# Boîte de connexions Branch Box

- Propriété du fichier: CYPE Ingenieros S.A.
- Format: FIEBDC-3/2016
- Logiciel: Générateur de prix de la construction. CYPE Ingenieros, S.A.
- Date: 25/06/2024
- Zone géographique: Algérie
- Devise: DZD
- Coûts indirects: 3 %
- Frais généraux: 13 %
- Bénéfice: 6 %
- TVA: 19 %

## T Équipements techniques

### TV Climatisation et ventilation

#### TVL Système Mitsubishi Electric à débit de réfrigérant variable

**TVL150** U Boîte de connexions Branch Box.
Boîte de connexions Branch Box, pour système air-air multisplit, avec débit variable de réfrigérant, pour gaz R-410A, gamme City Multi, modèle PAC-MK54BC "MITSUBISHI ELECTRIC", pour connexion d'unité extérieure de la série Multi-S à 5 unités intérieures des gammes domestique et Mr. Slim, avec détendeur électronique, alimentation monophasée à 230 V, poids 7,4 kg, dimensions 450x170x280 mm.
Critère d'évaluation économique: Le prix ne comprend pas le câblage électrique d'alimentation.
Inclut: Implantation. Mise en place et fixation. Connexion aux lignes frigorifiques. Connexion au réseau électrique.
Critère pour le métré: Nombre d'unités prévues, selon documentation graphique du Projet.
Critère pour le mémoire: On mesurera le nombre d'unités réellement exécutées selon les spécifications du Projet.

| Code | U | Désignation | Quantité | Prix | Montant |
|---|---|---|---|---|---|
| mt42mee609d | U | Boîte de connexions Branch Box, pour système air-air multisplit, avec débit variable de réfrigérant, pour gaz R-410A, gamme City Multi, modèle PAC-MK54BC "MITSUBISHI ELECTRIC", pour connexion d'unité extérieure de la série Multi-S à 5 unités intérieures des gammes domestique et Mr. Slim, avec détendeur électronique, alimentation monophasée à 230 V, poids 7,4 kg, dimensions 450x170x280 mm. (matériau) | 1 | 223152.67 | 223152.670 |
| mo005 | h | Compagnon professionnel III/CP2 installateur de climatisation. (main-d'œuvre) | 0.569 | 717.33 | 408.161 |
| mo104 | h | Ouvrier professionnel II/OP installateur de climatisation. (main-d'œuvre) | 0.569 | 520.85 | 296.364 |
| % | % | Frais de chantier des unités d'ouvrage | 2 % | 223857.195 | 4477.144 |
|  |  | Coûts directs |  |  | 228334.339 |
