# Unité extérieure d'air conditionné, avec récupération de chaleur

- Propriété du fichier: CYPE INGENIEROS, S.A.
- Format: FIEBDC-3/2002
- Zone géographique: Algérie
- Devise: DZD
- Coûts indirects: 3.00 %
- Frais généraux: 13.00 %
- Bénéfice: 6.00 %
- TVA: 19.00 %

## T Équipements techniques

### TV Climatisation et ventilation

#### TVJ Système Mitsubishi Electric HVRF, hybride à débit de réfrigérant variable

**TVJ010** U Unité extérieure d'air conditionné, avec récupération de chaleur.
Unité extérieure d'air conditionné, pour système air-air multisplit, avec débit variable de réfrigérant et récupération de chaleur, système à deux tubes, pour gaz R-410A, alimentation triphasée (400V/50Hz), gamme City Multi, compatible avec la gamme Hybrid City Multi, série R2, modèle PURY-P200YNW-A2 "MITSUBISHI ELECTRIC", puissance frigorifique nominale 22,4 kW (température de bulbe humide de l'air intérieur 19°C, température de bulbe sec de l'air extérieur 35°C), EER 5,05, SEER 7,27, consommation électrique nominale en refroidissement 6,68 kW, intervalle de fonctionnement de température de bulbe sec de l'air extérieur en refroidissement de -5 à 52°C, puissance calorifique nominale 25 kW (température de bulbe sec de l'air intérieur 20°C, température de bulbe humide de l'air extérieur 6°C), COP 5,3, SCOP 4,01, consommation électrique nominale en chauffage 5,38 kW, intervalle de fonctionnement de température de bulbe sec de l'air extérieur en chauffage de -20 à 15,5°C, connectibilité d'au maximum 20 unités intérieures avec un pourcentage de capacité minimum de 50% et maximum de 150%, compresseur scroll hermétiquement scellé avec contrôle Inverter, 920x1858x740 mm, poids 229 kg, pression sonore 59 dBA, puissance sonore 76 dBA, débit d'air 170 m³/min, longueur totale maximale d'une tuyauterie frigorifique 1000 m, différence maximale de hauteur d'installation 90 m si l'unité extérieure se trouve au-dessus des unités intérieures et 60 m si elle se trouve en dessous.
Critère d'évaluation économique: Le prix ne comprend les éléments antivibratoires de sol, la canalisation ni le câblage électrique d'alimentation.
Inclut: Implantation. Mise en place et fixation. Connexion aux lignes frigorifiques. Connexion au réseau électrique. Connexion au réseau de tout à l'égout. Mise en marche.
Critère pour le métré: Nombre d'unités prévues, selon documentation graphique du Projet.
Critère pour le mémoire: On mesurera le nombre d'unités réellement exécutées selon les spécifications du Projet.

| Code | U | Désignation | Quantité | Prix | Montant |
|---|---|---|---|---|---|
| mt42mee050a | U | Unité extérieure d'air conditionné, pour système air-air multisplit, avec débit variable de réfrigérant et récupération de chaleur, système à deux tubes, pour gaz R-410A, alimentation triphasée (400V/50Hz), gamme City Multi, compatible avec la gamme Hybrid City Multi, série R2, modèle PURY-P200YNW-A2 "MITSUBISHI ELECTRIC", puissance frigorifique nominale 22,4 kW (température de bulbe humide de l'air intérieur 19°C, température de bulbe sec de l'air extérieur 35°C), EER 5,05, SEER 7,27, consommation électrique nominale en refroidissement 6,68 kW, intervalle de fonctionnement de température de bulbe sec de l'air extérieur en refroidissement de -5 à 52°C, puissance calorifique nominale 25 kW (température de bulbe sec de l'air intérieur 20°C, température de bulbe humide de l'air extérieur 6°C), COP 5,3, SCOP 4,01, consommation électrique nominale en chauffage 5,38 kW, intervalle de fonctionnement de température de bulbe sec de l'air extérieur en chauffage de -20 à 15,5°C, connectibilité d'au maximum 20 unités intérieures avec un pourcentage de capacité minimum de 50% et maximum de 150%, compresseur scroll hermétiquement scellé avec contrôle Inverter, 920x1858x740 mm, poids 229 kg, pression sonore 59 dBA, puissance sonore 76 dBA, débit d'air 170 m³/min, longueur totale maximale d'une tuyauterie frigorifique 1000 m, différence maximale de hauteur d'installation 90 m si l'unité extérieure se trouve au-dessus des unités intérieures et 60 m si elle se trouve en dessous. (matériau) | 1.000 | 2640772.04 | 2640772.04 |
| mo005 | h | Compagnon professionnel III/CP2 installateur de climatisation. (main-d'œuvre) | 7.344 | 717.33 | 5268.07 |
| mo104 | h | Ouvrier professionnel II/OP installateur de climatisation. (main-d'œuvre) | 7.344 | 520.85 | 3825.12 |
| % | % | Frais de chantier des unités d'ouvrage | 2 % | 2649865.23 | 52997.30 |
|  |  | Coûts directs |  |  | 2702862.53 |
