# Dérivation pour ligne frigorifique

- Propriété du fichier: CYPE INGENIEROS, S.A.
- Format: FIEBDC-3/2002
- Zone géographique: Algérie
- Devise: DZD
- Coûts indirects: 3.00 %
- Frais généraux: 13.00 %
- Bénéfice: 6.00 %
- TVA: 19.00 %

## T Équipements techniques

### TV Climatisation et ventilation

#### TVL Système Mitsubishi Electric à débit de réfrigérant variable

**TVL130** U Dérivation pour ligne frigorifique.
Kit de dérivation de ligne frigorifique, à 2 sorties, gamme City Multi, modèle CMY-Y102LS-G2 "MITSUBISHI ELECTRIC", capacité frigorifique nominale en aval supérieure à 23,27 kW et inférieure ou égale à 46,51 kW.
Inclut: Connexion.
Critère pour le métré: Nombre d'unités prévues, selon documentation graphique du Projet.
Critère pour le mémoire: On mesurera le nombre d'unités réellement exécutées selon les spécifications du Projet.

| Code | U | Désignation | Quantité | Prix | Montant |
|---|---|---|---|---|---|
| mt42mee600c | U | Kit de dérivation de ligne frigorifique, à 2 sorties, gamme City Multi, modèle CMY-Y102LS-G2 "MITSUBISHI ELECTRIC", capacité frigorifique nominale en aval supérieure à 23,27 kW et inférieure ou égale à 46,51 kW. (matériau) | 1.000 | 35474.54 | 35474.54 |
| mo005 | h | Compagnon professionnel III/CP2 installateur de climatisation. (main-d'œuvre) | 0.061 | 717.33 | 43.76 |
| mo104 | h | Ouvrier professionnel II/OP installateur de climatisation. (main-d'œuvre) | 0.061 | 520.85 | 31.77 |
| % | % | Frais de chantier des unités d'ouvrage | 2 % | 35550.07 | 711.00 |
|  |  | Coûts directs |  |  | 36261.07 |
