# Dérivation pour ligne frigorifique, pour système avec récupération de chaleur

- Propriété du fichier: CYPE Ingenieros S.A.
- Format: FIEBDC-3/2016
- Logiciel: Générateur de prix de la construction. CYPE Ingenieros, S.A.
- Date: 25/06/2024
- Zone géographique: Algérie
- Devise: DZD
- Coûts indirects: 3 %
- Frais généraux: 13 %
- Bénéfice: 6 %
- TVA: 19 %

## T Équipements techniques

### TV Climatisation et ventilation

#### TVL Système Mitsubishi Electric à débit de réfrigérant variable

**TVL140** U Dérivation pour ligne frigorifique, pour système avec récupération de chaleur.
Réduction pour connecter l'unité extérieure avec le contrôleur BC type KA/KA1, gamme City Multi, modèle CMY-R304S-G "MITSUBISHI ELECTRIC", capacité frigorifique nominale en aval supérieure à 22,4 kW et inférieure ou égale à 113 kW.
Inclut: Connexion.
Critère pour le métré: Nombre d'unités prévues, selon documentation graphique du Projet.
Critère pour le mémoire: On mesurera le nombre d'unités réellement exécutées selon les spécifications du Projet.

| Code | U | Désignation | Quantité | Prix | Montant |
|---|---|---|---|---|---|
| mt42mee603i | U | Réduction pour connecter l'unité extérieure avec le contrôleur BC type KA/KA1, gamme City Multi, modèle CMY-R304S-G "MITSUBISHI ELECTRIC", capacité frigorifique nominale en aval supérieure à 22,4 kW et inférieure ou égale à 113 kW. (matériau) | 1 | 27150.9 | 27150.900 |
| mo005 | h | Compagnon professionnel III/CP2 installateur de climatisation. (main-d'œuvre) | 0.061 | 717.33 | 43.757 |
| mo104 | h | Ouvrier professionnel II/OP installateur de climatisation. (main-d'œuvre) | 0.061 | 520.85 | 31.772 |
| % | % | Frais de chantier des unités d'ouvrage | 2 % | 27226.429 | 544.529 |
|  |  | Coûts directs |  |  | 27770.958 |
