# Contrôle centralisé

- Propriété du fichier: CYPE INGENIEROS, S.A.
- Format: FIEBDC-3/2002
- Zone géographique: Algérie
- Devise: DZD
- Coûts indirects: 3.00 %
- Frais généraux: 13.00 %
- Bénéfice: 6.00 %
- TVA: 19.00 %

## T Équipements techniques

### TV Climatisation et ventilation

#### TVI Système Mitsubishi Heavy Industries à débit de réfrigérant variable

**TVI190** U Contrôle centralisé.
Console pour contrôle centralisé d'installations de climatisation avec système air-air split et communication Superlink II, avec écran LCD, pour un maximum de 64 unités intérieures en groupes de 16 unités, modèle SC-SL2NA-E "MITSUBISHI HEAVY INDUSTRIES", avec fonctions de contrôle individuel, par groupes ou collectif du démarrage, de l'arrêt et définition du mode de travail, temporisateur hebdomadaire, information des états de fonctionnement et de nécessité de service, compensation du temps d'arrêt avant une coupure de distribution électrique et fonction qui active ou désactive le fonctionnement du contrôle à distance.
Critère d'évaluation économique: Le prix ne comprend ni la canalisation ni le câblage électrique d'alimentation.
Inclut: Implantation. Mise en place et fixation. Mise en place et fixation des accessoires. Connexion.
Critère pour le métré: Nombre d'unités prévues, selon documentation graphique du Projet.
Critère pour le mémoire: On mesurera le nombre d'unités réellement exécutées selon les spécifications du Projet.

| Code | U | Désignation | Quantité | Prix | Montant |
|---|---|---|---|---|---|
| mt42mhi610a | U | Console pour contrôle centralisé d'installations de climatisation avec système air-air split et communication Superlink II, avec écran LCD, pour un maximum de 64 unités intérieures en groupes de 16 unités, modèle SC-SL2NA-E "MITSUBISHI HEAVY INDUSTRIES", avec fonctions de contrôle individuel, par groupes ou collectif du démarrage, de l'arrêt et définition du mode de travail, temporisateur hebdomadaire, information des états de fonctionnement et de nécessité de service, compensation du temps d'arrêt avant une coupure de distribution électrique et fonction qui active ou désactive le fonctionnement du contrôle à distance. (matériau) | 1.000 | 318478.10 | 318478.10 |
| mo005 | h | Compagnon professionnel III/CP2 installateur de climatisation. (main-d'œuvre) | 1.137 | 717.33 | 815.60 |
| mo104 | h | Ouvrier professionnel II/OP installateur de climatisation. (main-d'œuvre) | 1.137 | 520.85 | 592.21 |
| % | % | Frais de chantier des unités d'ouvrage | 2 % | 319885.91 | 6397.72 |
|  |  | Coûts directs |  |  | 326283.63 |
