# Contrôle centralisé

- Propriété du fichier: CYPE INGENIEROS, S.A.
- Format: FIEBDC-3/2002
- Zone géographique: Algérie
- Devise: DZD
- Coûts indirects: 3.00 %
- Frais généraux: 13.00 %
- Bénéfice: 6.00 %
- TVA: 19.00 %

## T Équipements techniques

### TV Climatisation et ventilation

#### TVI Système Mitsubishi Heavy Industries à débit de réfrigérant variable

**TVI190** U Contrôle centralisé.
Console pour contrôle centralisé d'installations de climatisation avec système air-air split et communication Superlink II, modèle SC-SL4-AE3 "MITSUBISHI HEAVY INDUSTRIES", pour un maximum de 128 unités intérieures, avec écran tactile LCD de 9" couleurs, compatible avec pompe à chaleur Q-ton, pour production d'E.C.S. et avec module hydronique HMU, avec possibilité de connexion à un PC qui dispose d'Internet Explorer.
Critère d'évaluation économique: Le prix ne comprend ni la canalisation ni le câblage électrique d'alimentation.
Inclut: Implantation. Mise en place et fixation. Mise en place et fixation des accessoires. Connexion.
Critère pour le métré: Nombre d'unités prévues, selon documentation graphique du Projet.
Critère pour le mémoire: On mesurera le nombre d'unités réellement exécutées selon les spécifications du Projet.

| Code | U | Désignation | Quantité | Prix | Montant |
|---|---|---|---|---|---|
| mt42mhi630a | U | Console pour contrôle centralisé d'installations de climatisation avec système air-air split et communication Superlink II, modèle SC-SL4-AE3 "MITSUBISHI HEAVY INDUSTRIES", pour un maximum de 128 unités intérieures, avec écran tactile LCD de 9" couleurs, compatible avec pompe à chaleur Q-ton, pour production d'E.C.S. et avec module hydronique HMU, avec possibilité de connexion à un PC qui dispose d'Internet Explorer. (matériau) | 1.000 | 1291946.93 | 1291946.93 |
| mo005 | h | Compagnon professionnel III/CP2 installateur de climatisation. (main-d'œuvre) | 1.137 | 717.33 | 815.60 |
| mo104 | h | Ouvrier professionnel II/OP installateur de climatisation. (main-d'œuvre) | 1.137 | 520.85 | 592.21 |
| % | % | Frais de chantier des unités d'ouvrage | 2 % | 1293354.74 | 25867.09 |
|  |  | Coûts directs |  |  | 1319221.83 |
